# WV Knoblauchsland
Angebotsaufforderung (GAEB DA 2000 1.2, DA83)
Projekt: 25015
Währung: EUR
Auftraggeber: Wasserverband, Knoblauchsland, Hofwiesenweg 11, 90427 Nürnberg, Telefon 0911/382103, Fax 0911/3820511; DV-Nummer: 25015; Vergabenummer: 25015
Erstellt mit: BECHMANN AVA 2022.140/ GAEB Toolbox V3.3 G90 R20210630, BECHMANN AVA 2022.140, 24.03.2026

## 25015 Mobile Bewässerungssteuerung 4.0
Datum: 24.03.2026

### LOS 1 WV Knoblauchsland - mobile Bewässerungssteuerung 4.0

*Hinweis: Das System je Verbraucher besteht aus einem Hauptventil mit Wasserzähler sowie*
Der Wasserverband Knoblauchsland versorgt etwa 920 Hektar auf einem Gebiet von 2000 Hektar landwirtschaftliche Fläche mit Beregnungswasser. Es soll ein automatisiertes Wassermanagement für die Beregnung aufgebaut und eine präzise Bewässerungssteuerung für den Verband und seine Mitglieder implementiert werden.

Die Funkübertragung muss mit dem Funksystem Mioty erfolgen.

Der Wasserverband stellt an bis zu 6 Liegenschaften die Möglichkeit zur Verfügung um Funkanlagen mit Masten zu installieren. Über Gateways erfolgt in diesen Liegenschaften der Übergang auf das bauseits vorhandene LWL-Netz des Verbandes.

Jede Entnahmestelle besteht aus

- einem Hauptventil mit Fernsteuereinheit und Solarpanel
- einem digitalem Wasserzähler mit M-Busschnittstelle
- das Hauptventil kann durch mehrere Unterventile ergänzt werden.
  Die Unterventile werden durch die Verbandsmitglieder beschafft.

Zuerst müssen die bestehenden Wasserzähler demontiert und im Anschluss die nachfolgenden Komponenten montiert und in Betrieb genommen werden.

Jedes Hauptventil sowie jedes Unterventil steht mittels eignener Control-Unit per Funksystem mit dem übergeordneten Prozessleit- und Protokolliersystem über Mioty-Funk in Verbindung.

Gleichzeitig werden die Befehle zur Bewässerung aus dem Lastmanagement an die jeweilige Unterstation bzw. Haupt und Unterventile übertragen.

Die Versorgung der Ventile sowie der Steuerungseinheit inkl. Funksystem erfolgt ausschließlich aus einem batteriegepuffertem Solar-PV-Panel.

Das System muss so erweiterbar sein, das zu den anfänglichen 1300 Hauptventilen noch je Entnahmestelle 3 Unterventile mit jeweils einer eigenen Fernsteuereinheit hinzukommen. Im Endausbau müssen 1.300 Hauptventile und 3.900 Unterventile möglich übertragbar und verwaltbar sein.

Im Angebot ist ein 24/7 Support über einen Zeitraum von 5 Jahren mit anzubieten und in die Einheitspreise einzurechnen.

Die Reaktionszeit darf max. 2 Stunden betragen!

Die Behebung der Störungsursache muss binnen 8 Stunden nach Meldung der Störung erfolgen.

#### 1.01 Entnahmestelle Wasserverband Knoblauchsland

*Hinweis: Durch den Auftragnehmer sind die folgenden Materialien zu liefern und fachgerecht zu*
Durch den Auftragnehmer sind die folgenden Materialien zu liefern und fachgerecht zu montieren:

- Wasserzähler DN40
- Kugelhähne DN50
- Elektrisches Steuerventil DN50
- Original Perrot V- und M-Teile (Es sind ausschließlich Original Perrot-Materialien zulässig!) DN50/2"
- Sämtliche erforderlichen Fittings und Dichtmaterialien
- Kabelanschlüsse der Steuerventile und Wasserzähler an das Steuergerät
- inkl. Steckverbinder M12 - 4 bzw. 8 polig

Die Leistungen umfassen Lieferung, Einbau, Eindichten, Anschluss an Zu- und Abgangsleitungen
sowie den elektrischen Anschluss der o.g. Bauteile.

**1.01.1 digitaler batteriebetriebener Wasserzähler**
digitaler batteriebetriebener Wasserzähler DN40 mit MID-Zulassung

Gehäuse:  UV beständiges Gehäuse,  Messrohr aus bleifreiem
  Messing
Elektronik:  vergossen IP68
Einbaulage:  horitontal/ vertikal,
  Steig-Fallrohr, über Kopf
  Luft wird nicht gemessen
Nennweite:  DN40
Druckstufe:  PN16
Anschlüsse:  G2B
Messbereich:  0 - 40 m³/h - (Q3/Q1) R160
Genauigkeitsklasse:  2 nach ISO 4064/ OIML R49
Ultraschallabtastrate:  min. 2 sec.
Mediumstemperatur:  0,1 bis 30 °C
Umgebungstemperatur:  -10°C --- + 55°C
Medium:  Trink-/Beregnungswasser
Schutzart:  IP68
Anwendung:  Außenbereich
Batterielebensdauerdauer:  >=12 Jahre
Spannungsversorgung:  Lithiumbatterie
Beruhigungsstrecken:  keine
Zulassung:  MID
  (Nachweis ist vorzulegen)
Schnittstelle:  M-Bus, IRDA,
  Puls 1 als Vorwärtszähler
  Puls 2 als Vorwärtszähler
Abtastrate:  min. 2 sec.
Anzeige:  9stellige LCD
  Volumen (m³)
  Durchfluss (m³/h)
  Stichtag/ Stichtagsvolumen
  aktueller Fehler-/Alarmstatus
  Batterielebensdauer
  Symbole für Durchfluss,  Leckage, schwache Batterie
  Fehler/Alarm aktiv
Datenspeicher:  1024 Tageswerte mit
        - Datum
        - Summenvolumen
        - Umgebungstemperatur
        - Betriebsstunden
        - Fehlersatus
  32 Monatswerte mit
        - Datum
        - Summenvolumen
        - Vorwärtsvolumen
        - Rückwärtsvolumen
        - Min-/ Max Durchfluss
        - Umgebungstemperatur
        - Mediumtemperatur
        - Betriebsstunden
        - Fehlersatus
  Stichtag 1: Ende Dezember
  Stichtag 2: Ende Juni
Temperatursensor:  physisch um Mediumstemperatur zu messen
Anschlussleitung:  Länge 1,5 m UV-beständig Anschluss:  M12 - Stecker 8-polig

liefern und einbauen, eindichten und mit der Abgangs- und Zugangsleitung verbinden, sowie die Kabel mittels Steckverbinder M12 an das Steuergerät montieren.

Fabrikat: '....................................................'

Type:'..........................................................'
Menge: 1300,000 St

**1.01.2 Hauptventil Ausführung als elektrisches Steuerventil gerade Bauform für vertikalen**
*** Bedarfsposition ohne GB
Hauptventil Ausführung als elektrisches Steuerventil gerade Bauform für vertikalen Einbau/ Montage
ohne Durchflussmengenregulierung und ohne manuelle An-Auto-Aus Schaltung.

Nennweite:  DN50
Anschlüsse:  G2" Innengewinde
Druckstufe:  PN10/16
Bauform:  gerade Bauform
Baulänge:  170 mm
Steuerspannung:  9 - 20 V DC impulsgesteuert
Gehäuse:  glasfaserverstärktes Nylon
  PA6-30GF, UV beständig
Membrane und Dichtungen: NBR
Feder:  Edelstahl
Anschlussleitung:  Länge 1,5 m UV-beständig Anschluss:  M12 - Stecker 8-polig
Durchflussmenge:  1 – 45 m³/h  Betriebsdruck:  0,7 – 10 bar

liefern und einbauen, eindichten und mit der Abgangs- und Zugangsleitung verbinden, sowie die Kabel mittels Steckverbinder M12 an das Steuergerät montieren.

Fabrikat: '....................................................'

Type:'..........................................................'

liefern und montieren
Menge: 1,000 St

**1.01.3 Hauptventil Ausführung als elektrisches Steuerventil gerade Bauform für vertikalen**
*** Bedarfsposition ohne GB
Hauptventil Ausführung als elektrisches Steuerventil gerade Bauform für vertikalen Einbau/ Montage
ohne Durchflussmengenregulierung
mit manueller An-Auto-Aus Schaltung.

Nennweite:  DN50
Anschlüsse:  G2" Innengewinde
Druckstufe:  PN10/16
Bauform:  gerade Bauform
Baulänge:  170 mm
Steuerspannung:  9 - 20 V DC impulsgesteuert
Gehäuse:  glasfaserverstärktes Nylon
  PA6-30GF, UV beständig
Membrane und Dichtungen: NBR
Feder:  Edelstahl
Anschlussleitung:  Länge 1,5 m UV-beständig Anschluss:  M12 - Stecker 8-polig
Durchflussmenge:  1 – 45 m³/h  Betriebsdruck:  0,7 – 10 bar

liefern und einbauen, eindichten und mit der Abgangs- und Zugangsleitung verbinden, sowie die Kabel mittels Steckverbinder M12 an das Steuergerät montieren.

Fabrikat: '....................................................'

Type:'..........................................................'

liefern und montieren
Menge: 1,000 St

**1.01.4 Hauptventil Ausführung als elektrisches Steuerventil Winkelbauform für horiziontalen**
Hauptventil Ausführung als elektrisches Steuerventil Winkelbauform für horiziontalen Einbau/ Montage
ohne Durchflussmengenregulierung und ohne manuelle An-Auto-Aus Schaltung.

Nennweite:  DN50
Anschlüsse:  G2" Innengewinde
Druckstufe:  PN10/16
Bauform:  gerade Bauform
Baulänge:  85 mm
Steuerspannung:  9 - 20 V DC impulsgesteuert
Gehäuse:  glasfaserverstärktes Nylon
  PA6-30GF, UV beständig
Membrane und Dichtungen: NBR
Feder:  Edelstahl
Anschlussleitung:  Länge 1,5 m UV-beständig Anschluss:  M12 - Stecker 8-polig
Durchflussmenge:  1 – 52 m³/h  Betriebsdruck:  0,7 – 10 bar

liefern und einbauen, eindichten und mit der Abgangs- und Zugangsleitung verbinden, sowie die Kabel mittels Steckverbinder M12 an das Steuergerät montieren.

Fabrikat: '....................................................'

Type:'..........................................................'

liefern und montieren
Menge: 1300,000 St

**1.01.5 Hauptventil Ausführung als elektrisches Steuerventil Winkelbauform für horiziontalen**
*** Bedarfsposition ohne GB
Hauptventil Ausführung als elektrisches Steuerventil Winkelbauform für horiziontalen Einbau/ Montage
ohne Durchflussmengenregulierung und
mit manuelle An-Auto-Aus Schaltung.

Nennweite:  DN50
Anschlüsse:  G2" Innengewinde
Druckstufe:  PN10/16
Bauform:  gerade Bauform
Baulänge:  85 mm
Steuerspannung:  9 - 20 V DC impulsgesteuert
Gehäuse:  glasfaserverstärktes Nylon
  PA6-30GF, UV beständig
Membrane und Dichtungen: NBR
Feder:  Edelstahl
Anschlussleitung:  Länge 1,5 m UV-beständig Anschluss:  M12 - Stecker 8-polig
Durchflussmenge:  1 – 52 m³/h  Betriebsdruck:  0,7 – 10 bar

liefern und einbauen, eindichten und mit der Abgangs- und Zugangsleitung verbinden, sowie die Kabel mittels Steckverbinder M12 an das Steuergerät montieren.

Fabrikat: '....................................................'

Type:'..........................................................'

liefern und montieren
Menge: 1,000 St

**1.01.6 Original Schnellkupplungssystem Perrot (KMG) M-Teil mit Aussengewinde Art.Nr.**
Original Schnellkupplungssystem Perrot (KMG) Kardan M-Teil mit Aussengewinde Art.Nr. KF74290

Material:  verzinkter Stahl
Nennweite:  DN50
Anschlüsse:  G2" Aussengewinde
Druckstufe:  PN10
Temperaturbereich:  -20 ... + 70°C
Bauform:  gerade Bauform
Baulänge:  230 mm
Abwinkelung:  max. 15 °
M-Teil:  inkl. SBR-Dichtring, Shore 55-60

drucksicher und saugdicht auch bei verschmutzen Kupplungen,
leichte Kuppeln

Es sind ausschließlich maß- und passgenaue Original Perrot Kardankupplungen anzubieten, die den genannten Spezifikationen entsprechen.

liefern und einbauen, eindichten und mit der Abgangs- und Zugangsleitung verbinden.

Fabrikat: '....................................................'

Type:'..........................................................'

liefern und montieren
Menge: 2600,000 St

**1.01.7 Original Schnellkupplungssystem Perrot (KVG) Kardan V-Teil mit Aussengewinde Art.Nr.**
Original Schnellkupplungssystem Perrot (KVG) Kardan V-Teil mit Aussengewinde Art.Nr. KF74270

Material:  verzinkter Stahl
Nennweite:  DN50
Anschlüsse:  G2" Aussengewinde
Druckstufe:  PN10
Temperaturbereich:  -20 ... + 70°C
Bauform:  gerade Bauform
Baulänge:  120 mm
V-Teil:  inkl. SBR-Dichtring, Shore 55-60

durcksicher und saugdicht auch bei verschmutzen Kupplungen,
leichte Kuppeln

Es sind ausschließlich maß- und passgenaue Original Perrot Kardankupplungen anzubieten, die den genannten Spezifikationen entsprechen.

liefern und einbauen, eindichten und mit der Abgangs- und Zugangsleitung verbinden.

Fabrikat: '....................................................'

Type:'..........................................................'

liefern und montieren
Menge: 1300,000 St

**1.01.8 Kugelhahn DN50 - 2" voller Durchgang mit Handhebel rot**
Kugelhahn DN50 - 2" voller Durchgang mit Handhebel rot

Gehäusematerial:  Messing CW617N vernickelt
Einschraubmuffe:  Messing CW617N vernickelt
Kugelmaterial:  Messing CW614N verchromt
Nennweite:  DN50
Anschlüsse:  G2" Innengewinde
Druckstufe:  PN20
Bauform:  gerade Bauform
Baulänge:  106 mm
Bedienung:  Handhebel aus Metall rot mit
  Kunststoffmantel

liefern und einbauen, eindichten und mit der Abgangs- und Zugangsleitung verbinden.

Fabrikat: '....................................................'

Type:'..........................................................'

liefern und montieren
Menge: 1300,000 St

#### 1.02 Fensteuereinheit

*Hinweis: Nachfolgend ist die Lieferung von Steuereinheiten (Feld-Controllern) zur Fernsteuerung*
Nachfolgend ist die Lieferung von Steuereinheiten (Feld-Controllern) zur Fernsteuerung von Bewässerungsventilen sowie zur Wasser-Durchfluss- und Mengenerfassung im Beregnungsnetz des Wasserverbands Knoblauchsland anzubieten.

Die Geräte sind für den Einsatz im Feld (Außenbereich) vorzusehen und müssen eine drahtlose Anbindung an eine übergeordnete Management- und Steuerungsplattform ermöglichen.

Alle Geräte müssen UV-beständig sein!

Lieferumfang
Der Auftragnehmer liefert betriebsfertige Steuereinheiten, bestehend aus:
•  Feld-Steuergerät in robustem Außengehäuse
•  Integriertem Kommunikationsmodul (wechselbares Funkmodul)
•  Integrierter Energieversorgung (Solarmodul + Akku)
•  Integrierten Antennen (GNSS und Datenfunk)
•  Anschlüssen für Ventile und Zähler
•  USB-Schnittstelle für Konfiguration und Laden
Die Geräte sind vollständig vormontiert, getestet und einsatzbereit zu liefern.

Kommunikations- und Systemanbindung
Die Steuereinheiten müssen folgende Kommunikationsanforderungen erfüllen:
•  Drahtlose Kommunikation mit übergeordneter Management- und Steuerungsplattform
•  Unterstützung der Funktechnologien:
    - Mioty
    - LoRaWAN
    - LTE CAT-M

•  Modulares Kommunikationskonzept:
Das interne Funk-Kommunikationsmodul muss austauschbar sein, so dass Geräte im Feld von einer auf eine andere Kommunikationstechnologie umrüstbar sind (z. B. Mioty → LoRaWAN oder LTE CAT-M).
•  Nachgewiesene, bidirektionale Interoperabilität:
    - mit Mioty-Gateways und Basisstationen/Service-Centern
    - mit LoRaWAN®-Gateways, Netzwerk- und Applikationsservern
  gemäß LoRaWAN-Spezifikation mindestens Version 1.0.3
    - über Mobilfunknetz (LTE CAT-M) zertifikatsbasiert mit
  MQTT-Brokern (z. B. AWS IoT Core, Azure IoT Hub, HiveMQ)
    - bei LTE CAT-M zusätzlich: Anbindung an einen
  (Open-Source-)Device-Management-Server für Firmware-,
  Konfigurations- und Zertifikats-Updates
•  Offenes, dokumentiertes Datenformat für den Datenaustausch mit der Plattform:
    - MQTT/JSON (vollständig spezifizierte Payload-Struktur)

Ventilsteuerung und Funktionen
Die Steuereinheiten müssen folgende Funktionen zur Ventilansteuerung bereitstellen:
•  Ansteuerung von bis zu zwei Bewässerungsventilen pro Gerät
•  Erkennung von offenen oder kurzgeschlossenen Steuerausgängen (Fehlerdiagnose)
•  Überwachung des Schaltvorgangs und Meldung der Ventilstellung an die Plattform
•  Ventilansteuerung:
    - lokal vor Ort (Bedienelemente, manuell)
    - automatisch (lokal nach Logik/Parametern)
    - per Downlink von der übergeordneten Plattform
•  Konfigurierbare Betriebsmodi:
    - Funktion „Hauptventil“: Ventilsteuerung mit Zählererfassung und
  Grenzwertüberwachung
    - Funktion „Unterventil“: nur Ventilsteuerung
    - Konfigurierbar sowohl lokal (USB) als auch per Funk-Downlink
•  Unterstützung von Pairing- und Steuerungsabläufen:
    - Pairing-Funktion zur Zuordnung von Haupt- und Unterventilen
    - Unterstützung des Teaching-Ablaufs zur Grenzwertkonfiguration
  Unterstützung des Steuerungsablaufs (Reihenfolge und Timing)
  gemäß Vorgaben der Plattform
•  Lokale akustische Signalisierung:
    - Signalisierung lokaler Bedienungen
    - Signalisierung der Pairing-Funktion

Zähler- und Durchflusserfassung
Die Steuereinheiten müssen einen flexiblen Anschluss von Wasserzählern und Durchflussgebern ermöglichen:
•  Zählerwert- und Durchflusserfassung über:
    - M-Bus
    - digitale Eingänge (konfigurierbar je Eingang)
•  M-Bus-Interface:
    - für OMS-konforme Wasserzähler geeignet
    - Übertragung der M-Bus-Zählerdaten an die übergeordnete Plattform
•  Digitale Eingänge:
    - Vorwärts-/Rückwärts-Zählimpulse
    - Tamper-Signal (Manipulationserkennung)
•  Messdatenerfassung:
    - Erfassung und Übertragung der Zählerstände
    - Erfassung und Übertragung des aktuellen Durchflusses
    - Übermittlung von Zähler- und Durchflussdaten an die Plattform in
  konfigurierbaren Intervallen bzw. ereignisgesteuert
•  Mengen- und Durchflussüberwachung:
    - Überwachung anhand konfigurierbarer Grenzwerte
    - Konfigurierbar: Grenzwerte, Ansprechverzögerungen und
  Flussrichtung (Vorwärts/Rückwärts)
    - Lokales automatisches Schalten der Ventile bei:
        - Durchflussgrenzwertverletzung und/oder
        - Überschreitung eines Mengengrenzwerts
    - Meldung der Ereignisse an die übergeordnete Plattform

Zeitbasis, Lokalisierung und Ereigniserfassung
•  Integrierter GNSS-Empfänger:
    - Positionsbestimmung des Geräts im Feld
    - Übermittlung der GNSS-Position an die übergeordnete Plattform
•  Integrierte Echtzeituhr (RTC):
    - über Funkverbindung synchronisierte Uhrzeit
    - Zeitstempelung sämtlicher Messwerte und Ereignisse
    - Zeitstempel werden bei der Datenübertragung mit übertragen

Energieversorgung
•  Stromversorgung über:
    - Im Gehäuse integriertes Solarmodul
    - Integrierter Akku
•  Betriebsanforderungen:
    - Autonomie ≥ 10 Tage ohne Sonneneinstrahlung im Normbetrieb
    - Akku über USB-Schnittstelle von außen aufladbar
•  Monitoring:
    - Erfassung und Übermittlung des Ladezustands des Akkus an die
  übergeordnete Plattform

Schnittstellen, Bedienung und mechanische Anforderungen
Anschlüsse:
•  Anschlüsse für:
    - Bewässerungsventile (bis zu 2 Stück)
    - Zähler / Sensoren (M-Bus / digitale Eingänge)
    - USB-Konfigurations- und Ladeschnittstelle
•  Verliersichere Anschlussabdeckungen für alle extern zugänglichen Ports

Bedienelemente:
•  Mindestens 3 Bedienelemente (Tasten) für:
    - lokale Ventilsteuerung
    - Pairing-Funktion
    - Wakeup-Funktion (Aufwecken aus Energiesparmodus)

Antennen:
•  Integrierte Antennen für:
    - GNSS
    - Datenfunk-Verbindung
•  interner SMA-Anschluss für die Datenfunk-Antenne

Gehäuse:
•  Dichtigkeit: mindestens IP67, inkl. aller Steckverbindungen
    - IP67 muss sowohl im offenen als auch im gesteckten Zustand der
  Steckverbindungen gewährleistet sein
•  UV-beständiges, schlagfestes Außengehäuse
•  Maximale Abmessungen: 200 x 150 x  100 mm (L×B×H)
•  Einsatz-Temperaturbereich: -20 °C bis +50 °C

Konfiguration, Updates und Sicherheit
•  Konfiguration der Geräte:
    - lokal über USB-Schnittstelle, gesichert mit Kennwort
    - Remote über Funkverbindung (Downlink)
•  Unterstützung von:
    - Firmware-Updates
    - Konfigurations-Updates
    - Zertifikats-Updates (insbesondere bei LTE CAT-M über
  angebundenen Device-Management-Server)
•  Kommunikation über Mobilfunk (LTE CAT-M) zertifikatsbasiert (TLS), Anbindung an MQTT-Broker (z. B. AWS IoT Core, Azure IoT Hub, HiveMQ).

Dokumentation und Nachweise
Der Auftragnehmer hat mit dem Angebot bzw. spätestens zur Lieferung in Landessprache Deutsch bereitzustellen:

•  Technische Datenblätter der Steuereinheiten
•  Dokumentation der unterstützten Kommunikationsprofile (Mioty, LoRaWAN, LTE CAT-M)
•  Beschreibung des Datenmodells und der MQTT/JSON-Payload
•  Nachweise zur Interoperabilität mit den geforderten Systemen
  (z. B. Testberichte, Zertifikate, Referenzen)
•  Montage-, Anschluss- und Bedienungsanleitung
•  Beschreibung des Pairing-, Teaching- und Steuerungsablaufs

Der Bieter hat in seinem Angebot das vorgeschlagene Gerät (Hersteller, Typ, Varianten des Kommunikationsmoduls) eindeutig zu benennen und die Erfüllung sämtlicher oben genannten Anforderungen nachvollziehbar zu erklären.

**1.02.1 Fernsteuereinheit - Controller mit Solarpanel zur Fernsteuerung von Bewässerungsventilen**
Fernsteuereinheit - Controller mit Solarpanel zur Fernsteuerung
von Bewässerungsventilen und Wasser-Durchfluss und Mengenerfassung mit folgenden Eigenschaften/ Funktionen:

Kommunikation und Anbindung an übergeordnete Management- und Steuerungsplattform mit drahtloser Kommunikation.

Die Funktechnologien Mioty- , LoRaWan und LTE CAT-M müssen unterstützt werden. Das interne Kommunikationsmodul muss austauschbar ein, so dass Geräte von der einen auf eine andere Kommunikationstechnologie umrüstbar sind.

Ansteuerung von bis zu zwei Bewässerungsventilen. Erkennung von offenen oder kurzgeschlossenen Steuerausgängen. Überwachung des Schaltvorgangs und Meldung der Ventilstellung. Ventilansteuerung vor Ort, manuell und automatisch und per Downlink von der übergeordneten Plattform.

Die Vorortbedienung der Ventile muss mit Hilfsmitteln berührungslos mit folgenden Bedienungen möglich sein:

- Ventil Ein/Öffnen
- Ventil Aus/Schließen
- Pairing des Ventils

Zählerwert- und Durchflusserfassung über MBUS oder digitale Eingänge, konfigurierbar.

MBUS-Interface für OMS-konforme Wasserzähler.

Digitale Eingänge für Vorwärts- /Rückwärts-Zählimpulse und Tamper.

Erfassung und Übertragung der Zählerstände und des aktuellen Durchflusses zur übergeordneten Plattform.

MBUS-Zähler-Datenübertragung an übergeordnete Plattform.

Mengen- und Durchflussüberwachung anhand von Grenzwerten. Grenzwerte, Ansprechverzögerung und Richtung konfigurierbar.

Lokales automatisches Schalten der Ventile bei Durchflussgrenzwertverletzung oder/und Mengenüberschreitung mit Meldung an übergeordnete Plattform.

Positionsbestimmung mittels integriertem GNSS-Empfänger und Übermittlung der Position zur übergeordneten Plattform.

Integrierte über Funk-Verbindung synchronisierte Echtzeituhr für die Zeitstempelung der Messwerte und Ereignisse für die Übertragung.

Funktion:
Hauptventil (mit Ventil-Steuerung mit Zählererfassung, Grenzwertüberwachung)

oder

Unterventil (nur Ventilsteuerung) konfigurierbar (lokal und per downlink).

Gehäuse:  UV-beständig
Stromversorgung:  Solarmodul integriert
Spannungsversorgung:  Lithiumbatterie integriert
Echtzeituhr:  integrierte über Funkverbindung synchronisiert
Anschlüsse:  Ventil (M12)
  Wasserzähler (M12)
  USB-/Ladeschnittstelle
Umgebungstemperatur:  -20°C ...+ 50°C
Schutzart:  IP67
Anwendung:  Außenbereich
Funksystem:  Mioty, LoRaWan
Kommunikationsmodul:  muss austauschbar
  bzw. auf andere
  Kommunikationstechnologie
  umrüstbar sein
Schnittstelle:  M-Bus
Anschluss:  M12 - Buchsen (IP67)

Lokale akustische Signalisierung von lokaler Bedienung und Pairing-Funktion
Konfiguration der Geräte lokal über USB-Schnittstelle (M12) und über Funk-Verbindung.
Integrierte Antennen für GNSS und Datenfunkverbindung. Interner SMA-Anschluss für die Datenfunk-Antenne. Nachgewiesene Interoperabilität und bidirektionale Kommunikation:

- mit Mioty-Gateways und Basisstationen/
  Service-Centern
- LoRaWan® - Gateways, Netzwerk- und
  Applikationservern gemäss LoRaWan-Spezifikation
  min. 1.0.3
- über Mobilfunknetz Zertifikate basiert mit
  MQTT-Brokern wie z.B. AWS IoT Core, Azure Iot Hub,
  HiveMQ
- bei LTE CAT-M Kommunikation zusätzliche Anbindung
  an (open source) Device-Management-Server für
  Firmware-, Konfigurations- und Zertifikate-Updates.

Offenes dokumentiertes Datenformat für den Datenaustausch mit der Plattform ( MQTT/JSON)

Eine detaillierte Beschreibung des Konfigurations- (Pairen, Rohrburchüberwachung, Ventil- Schaltüberwachung) und Steuerungsablaufs zwischen den Geräten und Plattform, sowie des User-Interfaces ist bereits mit dem Angebot vorzulegen.

liefern und betriebsfertig am Mast Nennweite DN25 -1" montieren

Fabrikat: '....................................................'

Type:'..........................................................'
Menge: 1300,000 St

**1.02.2 Rohrpfosten mit Erdanker und Montageeinheit aus Alu, feuerverziktem Stahl oder Edelstahl**
Rohrpfosten mit Erdanker und Montageeinheit aus Alu, feuerverziktem Stahl oder Edelstahl Wst.Nr. 1.4571 zur Befestigung der Fernsteuereinheit bestehend aus:

- Rohrpfosten mit UV-beständiger Kunststoffkappe
- Montageplatte zur Aufnahme der o.g. Fernsteuereinheit
- Materialstärke min. 2 mm
- einschl. 2 Befestigungsschellen zur Montage am Rohrpfosten
- Bohrungen mit M-Gewinde
- Satz Schraubverbindung

liefern und montieren
Menge: 1300,000 St

#### 1.03 Funknetz

*Hinweis: Nachfolgend ist die Lieferung und Montage von Steuereinheiten (Feld-Controllern) zur*
Nachfolgend ist die Planung, Lieferung und fachgerechte Montage eines flächendeckenden
IoT-Funknetzes auf Basis der Mioty-Technologie im Gebiet des Knoblauchslands anzubieten.

Das Funknetz dient als Kommunikationsinfrastruktur für Sensorik und Aktorik im Bereich der
Bewässerungs- und Betriebssteuerung des Wasserverbands Knoblauchsland.

Der Wasserverband stellt für die Installation der Funkstandorte seine vorhandenen Pumpwerke
als Montagestandorte zur Verfügung. An diesen Standorten sind folgende infrastrukturellen
Voraussetzungen gegeben:

•  Netzstromversorgung (230 V AC)
•  24 V DC-Versorgung
•  vorhandene Glasfaseranbindung (LWL-Netz) zur Einbindung der Funkstandorte
in das Verbandsnetz

Es wird ein Plan des Verbandsgebietes mit den Standorten der Pumpwerke beigefügt.
Im Rahmen dieser Ausschreibung sind mindestens vier (4) Pumpwerke als Funkstandorte
auszubauen. Bei Bedarf können weitere Standorte einbezogen werden. Insgesamt stehen
sechs (6) Pumpwerke als potenzielle Funkstandorte für die Gateways zur Verfügung.

Die Gateways müssen sicher mit dem Backend verbunden werden. Dafür sind die Gateways
und das Miotybackend mit einem VPN-Netz untereinander zu verbinden.

Weiterhin ist eine redundante Rückfallebene der Kommunikation zwischen Backend und
Gateways über Mobilfunk anzubieten.

Es ist sicherzustellen, dass die Kommunikation zuverlässig, schnell und 100 prozentig
funktioniert und die Anzahl von Geräten im Endausbaustadium von ca. 1300 Hauptventilen
und bis zu 3.900 Unterventilen zu keinen Problemen durch Nachrichtenkollisionen etc. führt!

Sollte die detaillierte Funknetzplanung/Funknetzberechnung ergeben, dass zusätzliche
Standorte außerhalb dieser sechs Pumpwerke für eine ausreichende Netzabdeckung
erforderlich sind, wird der Wasserverband Knoblauchsland die hierfür notwendigen
Eigentums- bzw. Dienstbarkeitsrechte einholen.

Die Einbindung des Mioty-Funknetzes in das vorhandene LWL-Netz ist Bestandteil der
ausgeschriebenen Leistung.

Der Auftragnehmer übernimmt insbesondere:

Planung und Konzeption
- Funknetzplanung für das Gebiet des Knoblauchslands auf Basis der Mioty-Technologie
  inkl. Funkfeldberechnungen und Bewertung der Pumpwerksstandorte.
- Festlegung der benötigten Anzahl und konkreten Position der Funkstandorte
 (mindestens 4 aus 6 Pumpwerken) zur Sicherstellung einer angemessenen
  Netzabdeckung und -verfügbarkeit.
- Abstimmung der Mastpositionen, Kabelwege und Gebäudeeinführungen mit dem
  Auftraggeber.

Lieferung und Montage der Infrastruktur
- Lieferung und Montage von Wandhalterungen mit jeweils einem Schiebemast
  (in ausreichender Länege) an den definierten Pumpwerksstandorten.
- Montage und Ausrichtung der Mioty-Antennen auf den Schiebemasten.
- Lieferung und Verlegung der notwendigen Antennenkabel, inkl. aller erforderlichen Stecker,
  Übergänge und Befestigungsmaterialien.
- Herstellung fachgerechter Gebäudeeinführungen (z. B. mittels Dichteinsätzen/
  Kabeleinführungen) unter Berücksichtigung von Dichtigkeit und Bestandsbauwerk.
- Lieferung und Ausführung eines normgerechten Blitz- und Überspannungsschutzes
  (äußerer und innerer Blitzschutz, Potentialausgleich) gemäß den einschlägigen
  VDE-/DIN-Normen.

Anbindung an das LWL-Netz
- Anbindung der Funkstandorte an das vorhandene LWL-Netz des Wasserverbands
  (z. B. via Medienkonverter/Netzkomponenten, sofern nicht vom Auftraggeber gestellt).
- Herstellung der Netzwerkverbindungen inklusive Konfektionierung/Anschluss der
  LWL-Strecken am Standort (Spleißen, Patchfelder etc., soweit erforderlich).
- Grundkonfiguration der Netzkomponenten zur Sicherstellung einer stabilen IP-Anbindung
  der Mioty-Gateways.

Montage und Inbetriebnahme der Gateways an den Pumpwerksstandorten
- Das erforderliche Mioty-Gateway (pro Standor) wird mit eigener Position ausgeschrieben.
- Der Auftragnehmer übernimmt die mechanische Montage der Gateways, den elektrischen
  Anschluss (230 V/24 V DC) sowie die Einbindung in das vorhandene Netzwerk (LWL/Ethernet).
- Inbetriebnahme der Gateways einschließlich Verbindung zu den Antennen,
  Prüfung der Funkfunktionalität und Durchführung grundlegender Funktionstests
 (Konnektivität, Testtelegramme).

Dokumentation und Übergabe
Erstellung einer vollständigen technischen Dokumentation, mindestens bestehend aus:
- Standortübersicht und Funknetzkonzept (inkl. Funkabdeckung)
- Bestandspläne/Mastskizzen mit Antennenpositionen
- Kabel- und Leitungspläne (Antennenkabel, Strom, Daten, LWL)
- Blitzschutz- und Potentialausgleichskonzept mit Messprotokollen
- Geräte- und Komponentenlisten (Typ, Hersteller, Seriennummer)

Übergabe sämtlicher Zugangsdaten und Konfigurationsparameter, soweit für Betrieb und
Wartung erforderlich.
Einweisung des Auftraggebers in Aufbau, Funktion und Betrieb der installierten Infrastruktur.

Besondere Anforderungen
- Die Installation hat unter Beachtung aller einschlägigen Normen und Vorschriften
  (u. a. VDE/DIN, Blitzschutz-, Arbeitsschutz- und Unfallverhütungsvorschriften) zu erfolgen.
- Die Mioty-Funkinfrastruktur ist so auszulegen, dass eine hohe Verfügbarkeit und eine
  langfristig skalierbare Nutzung für zusätzliche IoT-Anwendungen möglich ist.
- Sämtliche eingesetzten Komponenten müssen für den dauerhaften Außeneinsatz geeignet
  sein (Witterungsbeständigkeit, Korrosionsschutz, IP-Schutzart entsprechend Einsatzort).

Der Bieter hat in seinem Angebot darzustellen, wie er die Funknetzplanung, die Umsetzung
der Mast- und Antenneninstallationen, den Blitzschutz sowie die Integration in das
vorhandene LWL-Netz technisch konkret realisiert und welche Komponenten er hierfür
vorsieht, unter Berücksichtigung der beigefügten Übersicht der Pumpwerksstandorte.

**1.03.1 Bestandsaufnahme und Funkausleuchtung**
Bestandsaufnahme und Funkausleuchtung

auf der gesamten Beregnungs-/ Gemüseanbaufläche von
2000 Hektar bestehend aus;

- Aufnahme der örtliche (topologischen) Verhältnisse
- Funkmessung und Ausleuchtung (Funkausleuchtung)
- Analyse und Sicherstellung der optimalen drahtlosen
  Abdeckung (Mioty-Funk)
- Störquellen identifizieren und dokumentieren
  (z.B. Radaranlagen, benachbarte Funknetze etc.)
- Messung der Signalstärken mittels Spektrumanalysatoren
- ideale Platzierung von Geräten (Access Points)
  um Funklöcher zu vermeiden und eine zuverlässige
  Verbindung für alle Entnahmestellen zu garantieren.
- Erstellung Farbdarstellungen auf einer Karte
- Darstellung/Visualisierung des Ist-Zustandes zu visualisieren
- Darstellung/Visualisierung des Soll-Zustandes

Die Ergebnisse sind in 2facher Ausfertigung im
Papierformat A4 und in digitaler Ausfertigung vorzulegen.
Menge: 1,000 psch

**1.03.2 Funkmast mit UV-beständiger Mastkappe bestehend aus:**
Funkmast mit UV-beständiger Mastkappe bestehend aus:

Ausführung:  Schiebmast mit Kabelauslass
Länge:  in ausrecihender Länge, jedoch min.12 m
Material:  Aluminium
Rohrdurchmesser:  70/30 mm
Wandhalterung:  1 Paar Dreibein feuerverzinkt bis
  d = 89 mm, Abstand 225 mm
  inkl. U-Bügel und Klemmen

liefern und betriebsfertig an der Gebäudewand mittels Schwerlastdübel montieren

Es sind mindesten 4 Stück anzubieten!

Anzahl der benötigten und angebotenen Funkmasten:

'.............................' Stück

'.............................' Länge der Funkmasten

Fabrikat: '....................................................'

Type:'..........................................................'
Menge: 1,000 psch

**1.03.3 Mioty - Basisstation bzw. Gateway**
Mioty - Basisstation bzw. Gateway

Lieferung einer bidirektionalen LPWAN-Basisstation zur Anbindung von Sensoren und Aktoren für unternehmenskritische IoT-Anwendungen unter Verwendung des mioty®-Funkstandards gemäß ETSI TS 103 357.

Die angebotene Basisstation muss die mioty®-Funktechnologie unterstützen. Diese basiert auf einem standardisierten Telegramm-Splitting-Verfahren zur Erhöhung der Störsicherheit in lizenzfreien Frequenzbändern (SRD/ISM). Ziel ist eine zuverlässige, skalierbare und energieeffiziente Funkkommunikation mit hoher Reichweite.

Funk- und Protokollanforderungen
• Unterstützung des mioty®-Protokolls gemäß ETSI TS 103 357  (EU0, EU1; Klassen A und Z)
• Betrieb im lizenzfreien 868-MHz-SRD-Band • Maximale
  HF-Ausgangsleistung bis +25 dBm (unter Einhaltung der
  SRD-Grenzwerte)
• Typische HF-Empfindlichkeit bis −137 dBm
• HF-Schnittstelle: TX/RX, 50 Ohm, SMA-Anschluss

System- und Datenverarbeitung
• Linux-basiertes Betriebssystem • System-on-Module mit ARM-Architektur (Cortex-A53 oder gleichwertig)
• Mindestens 4 Prozessorkerne, ca. 1,2 GHz
• Mindestens 1 GB RAM und 8 GB interner Flash-Speicher

Netzwerk- und Schnittstellen
• Ethernet-Schnittstelle 10/100 MBit/s
• Redundante Netzwerkanbindung mit optionalem Mobilfunk (LTE Cat 4) • SIM-Karten-Integration (Micro-SIM)
• USB-Schnittstelle (USB 2.0 Typ A)
• Optionale digitale Ein- und Ausgänge (galvanisch isoliert)

Stromversorgung und Redundanz
• Redundante Stromversorgung
• Power over Ethernet (IEEE 802.3at, PoE+)
• Zusätzliche DC-Eingänge im Bereich ca. +9 V bis +30 V
• Typische Leistungsaufnahme ca. 7 W

Mechanische Ausführung und Montage
• Kompaktes Aluminiumgehäuse • Passive Kühlung (Konvektion) • Montageoptionen: Wandmontage, DIN-Schiene
• Betriebstemperaturbereich mindestens −20 °C bis +55 °C

Normen und Konformität
• Konformität mit der Radio Equipment Directive (RED) 2014/53/EU
• Einhaltung der RoHS-Richtlinie 2011/65/EU • Einhaltung der WEEE-Richtlinie 2012/19/EU

Lieferumfang
• mioty®-fähige Basisstation
• Dokumentation (technisches Handbuch, Konformitätserklärungen)
• inkl. der Option Mobilfunkanbindung

Betriebsspannung:  24 V DC
Eingang:  PoE
Schnittstellen:  Ethernet, USB

Die Datenübertragung erfolgt über Mioty-Funk. Bei Ausfall der Funkstrecke werden die Daten über Mobilfunk LTE übertragen.

Die SIM - Karten werden durch den Wasserverband beigestellt.

Durch den AN sind die entsprechenden Angaben bezüglich Datenvolumen etc. zur Verfügung zu stellen.

Es sind mindesten 4 Stück anzubieten!

Anzahl der benötigten und angebotenen Mioty-Basisstationen:

'.............................' Stück

liefern, betriebsfertig montieren und in Betrieb nehmen

Fabrikat: '....................................................'

Type:'..........................................................'
Menge: 1,000 psch

**1.03.4 Koaxialkabel für eine Frequenz von 868 MHz**
Koaxialkabel für eine Funkfrequenz von 868 MHz mit SMA-Anschluss

- Kabellänge 25 m
- maximale Dämpfung bei 25 m  - 3 dB
- beidseits SMA Stecker
- UV beständig
- Überspannungsschutz (20 kA) als Zwischenstecker oder zum
  Einbau in Unterverteilung mit SMA Anschluss

Es sind mindesten 4 Stück anzubieten!

Anzahl der benötigten und angebotenen Kabelverbindungen:

'.............................' Stück

liefern und betriebsfertig montieren

Type Ecoflex 10/ LMR-400 oder gleichwertig

Fabrikat: '....................................................'

Type:'..........................................................'
Menge: 1,000 psch

**1.03.5 Alu-Rohr NW 25 liefern und montieren**
Menge: 80,000 m

**1.03.6 Kernbohrung in Stahlbetondecke d = 50 mm Deckenstärke 30 cm**
Kernbohrung in Stahlbetondecke d = 50 mm
Deckenstärke 30 cm
einschl. Bohrkernentsorgung
und Bohrlochkonsevierung
Menge: 10,000 St

**1.03.7 Dichtpackung geeignet zum nachträglichen Einbau in Bohrlöcherlöcher HRD 50**
Dichtpackung geeignet zum nachträglichen Einbau in vorhandene Bohrlöcher.
Fabrikat: Hauff, Herbrechtingen (ähnl. Typ HRD 50...)
oder gleichwertig liefern und betriebsbereit einbauen, einschl. aller Nebenkosten
Menge: 10,000 St

**1.03.8 Rohrschellenhalter für Regenfallrohre d = 80 mm Werkstoff: Kupfer**
Rohrschellenhalter für Regenfallrohre Ø = 80 mm
Werkstoff: Al Mg Si
liefern und montieren
Menge: 10,000 St

**1.03.9 Kreuzverbinder 60 x 60 mm, für Rundleiter d = 8 - 10 mm und Flachleiter 30 mm**
Kreuzverbinder 60 x 60 mm,
für Rundleiter Ø = 8 - 10 mm und Flachleiter 30 mm
Material: Al Mg Si
liefern und montieren
Menge: 10,000 St

**1.03.10 Runddraht d = 8 mm Werkstoff: Al Mg Si**
Runddraht d = 8 mm
Werkstoff: Al Mg Si
liefern und auf Flachdach mit Dachbegrünung einschließlich der benötigten Halterungen und Verbinder montieren
Menge: 20,000 m

**1.03.11 Fangspitze für Fangleitung Werkstoff: Al Mg Si liefern und montieren**
Menge: 6,000 St

**1.03.12 Prüfprotokoll über Erdübergangswiderstände der Blitzschutzanlage**
Prüfprotokoll über Erdübergangswiderstände der Blitzschutzanlage einschließlich aller Nebenleistungen je Pumpwerk erstellen.

Das Meßprotokoll ist bei der Abnahme der
Anlage vorzulegen.
Menge: 6,000 St

#### 1.04 Erweiterung des bestehenden LWL-Netzes

*Hinweis: Die Daten sind über ein LWL-Ringkabelnetz an die Zentrale des WV Knoblauchsland*
Die Daten sind über ein LWL-Ringkabelnetz an die Zentrale des WV Knoblauchsland anzubinden.

Das LWL-Netzwerk (Multimodefasern) ist bereits in den sechs Pumpwerken vorhanden. In diesen Pumpwerken können die o.g. Funkanlagen installiert werden.

Die nachfolgend aufgeführten Geräte sind in die Schaltanlagen/EDV-Schränke vor Ort einzubauen.

**1.04.1 Universal-Datenanschlusseinheit 1xRJ45 für anreihbare Hutschieneninstallation,**
Universal-Datenanschlusseinheit 1xRJ45 für anreihbare Hutschieneninstallation,

Baubreite 1TE (= 18mm) DIN 42880,
Schutzklasse I bzw. II je nach Einbauart.
Schutzart IP 20

Kategorie 6 500 MHz Link geprüfte Ausführung für
Datenübertragungsraten bis 10 GBit
nach IEEE 802.3an aus Zinkdruckguss, Oberflächen
veredelt, mit einzelgeschirmter RJ45-Buchse,

Modulgehäuse aus nur zwei Teilen bestehend, großflächiger Schirmanschluss mit federnder, unverlierbarer Schirmanschlussschelle, vom Schirmanschluss getrennte Zugentlastung, zum Anschluss von Kategorie 6A, 7 und 7A Kabeln Einhaltung der Kategorie 6 12C-de-embedded nach ISO/IEC 11801:2008 Ed.2.1,  EN 50173-1:2007

Einhaltung des 4-Connector Channel-Link Klasse EA / 500 MHz auf allen Paarbelegungen nach TIA/EIA 568B.2-10 und ISO/IEC 11801:2008 Ed.2.1

für 10BaseT, Token-Ring, FDDI (TP-DDI), 100BaseT, ATM 155 MBit/s, Gigabit-Ethernet, 10Gigabit-Ethernet, geeignet für Power over Ethernet (PoE und PoE plus),  Potentialausgleich mittels Federkontakt zur Applikation, zusätzlicher Anschluss für Potentialausgleich mit Flachstecker 2,8 mm,

Buchse:  RJ45, geschirmt
Anzahl der Buchsen:  1
Anschluss:  8-polig,
Schirm als großflächige Klemmverbindung
Anschlusstechnik:  IDC Schneidklemmtechnik
Aderndurchmesser:  0,4 - 0,63 mm
Montagetechnik:  Hutschiene TH35
Steckrichtung 45° geneigt
Fabrikat:  Metz-Connect (BTR)
Typ:  E-DAT modul REG IP20

Cat.6A Art.-Nr. 1309426003-E oder gleichwertig

Fabrikat: '....................................................'

Type:  '.....................................................'
Menge: 4,000 St

**1.04.2 Steckleitung in grüner Farbe CAT. 7 zwischen Übertragungsprozessor und Switch**
Steckleitung in grüner Farbe CAT. 7 zwischen
Mioty-Basistation und Switch Länge 2 m
Menge: 4,000 St

**1.04.3 Patchkabel duplex 50/125 ym beidseitig mit vorkonfektionierten Steckern**
Patchkabel duplex 50/125 µm
beidseitig mit vorkonfektionierten Steckern

- ST-Stecker
- LC-Stecker

Länge ca. 1 m zwischen Switch und Patchfeld
liefern und montieren
Menge: 8,000 St

**1.04.4 19 " Spleißbox inkl. schwenkbarem Gerüst komplett spleißfertig bestückt mit 12**
19 " Spleißbox
spleißfertig bestückt mit 12 ST-Kupplungen für 50/125µm,
OM 3/OM 4-Faser, inkl. Pigtails

inkl. Schrumpfspleißschutz
inkl. Crimpspleißschutz

liefern und montieren

Fabrikat Telegärtner oder gleichwertig

Fabrikat: '....................................................'

Type:  '.....................................................'
Menge: 4,000 St

**1.04.5 Schwenkrahmen für Schaltschrankbreite 800 mm für 8 HE**
Schwenkrahmen für Schaltschrankbreite 800 mm
für 8 HE

- mit Einbausatz
- mit Adaptersatz für Rittal TS 8 oder VX 25
- mit Bügeln und flexibles Rohr zur Kabelführung

Fabikat Rittal oder gleichwertig liefern und montieren

Fabrikat: '....................................................'

Type:  '.....................................................'
Menge: 4,000 St

**1.04.6 Lean-Managed-Switch bestehend aus:**
Lean-Managed-Switch bestehend aus:

Versorgungsspannung: 24 V DC
Umgebungstemperatur
Betrieb: -40 - 60 °C
Lagerung; -40 - 85 °C
Schutzart: IP30
Relative Feuchte (ohne Betauung): 95 %
Anzahl 1000BASE-T-Ports: 8 (8 x PoE)
Anzahl 100BASE-FX-Ports: 2

Übertragungsrate
Kupferkabel: 10/1000 Mbit/s
Glasfaser: 1000 Mbit/s

Redundanzfunktion:
Redundante DC-Spannungsversorgung; STP; RSTP; ERPSv1/v2 (max. 2 Ringe pro Switch, max. 16 Switche pro Ring, Umschaltzeit < 800 ms)

Konfigurationsmöglichkeiten:
DIP-Schalter für Meldekontakt, Web-Based-Management, Command Line Interface,SNMPv1/v2c/v3

Diagnose: Meldekontakt; Modbus TCP; Portstatus; Portstatistik; Portauslastung; Trafic-Monitor; Syslog; SNMP-Traps; Loop Detection; Diagnose-Dashboard; Topology Map

Übertragungsmedium
Kommunikation/Feldbus
Glasfaser: SX Multi-Mode, LX Single-Mode
LWL-Fasertyp: Single-Mode und Multi-Mode

VLAN: Port-based und Tag-based
(max. 5 VLANs)

Hutschienenmontage

liefern, montieren und in Betrieb nehmen

Fabrikat: '....................................................'

Type:  '.....................................................'
Menge: 4,000 St

**1.04.7 SFP-Modul zu o.g. Switch**
SFP-Modul zu o.g. Switch

Duplex LC (optischer Steckverbinder)
Industriestandard SFP (Small Form-Factor Pluggable)
125Mbps 100BASE-FX, IEEE 802.3 Clause 26
Kompatibel zu Fast‐ETHERNET‐Standard
Digital Diagnostic Monitoring interface nach SFF-8472
Versorgungspannung 3,3 V
TTL Signal-Detect-Indikator
Im Betrieb steckbar

liefern, montieren und in Betrieb nehmen

Fabrikat: '....................................................'

Type:  '.....................................................'
Menge: 8,000 St

**1.04.8 Sicherungsautomat mit Hilfsschalter 1S + 1Ö 1-pol., Nennstr. C 2 A - 10 A**
Sicherungsautomat mit Hilfsschalter 1S + 1Ö
1-polige Ausführung
Nennstrom: 2 A bis 10 A
Charakteristik C
Menge: 4,000 St

#### 1.05 redundantes Serversystem - Weboberfläche

*Hinweis: In der Zentrale des Wasserverband Knoblauchsland wird ein neues redundantes Serversystem*
In der Zentrale des Wasserverband Knoblauchsland wird ein neues redundantes Serversystem mit 230 V AC - USV-Anlage  installiert. Hierfür ist eine neue Firewall zu installieren.

Die Planung, Lieferung, Installation und Inbetriebnahme einer hochverfügbaren Serverinfrastruktur für den Wasserverband Knoblauchsland ist anzubieten.

Auf dieser Serverstruktur sollen sowohl das Backend als auch das Frontend der Bewässerungs- und IoT-Anwendungen betrieben werden. Die Serverinfrastruktur ist in das bestehende lokale Netzwerk sowie in die vorhandene Internetanbindung des Verbandes zu integrieren und unter Berücksichtigung aktueller IT-Sicherheitsanforderungen (u. a. Firewall, Netzwerksegmentierung, Zugriffs- und Updatekonzepte) auszuführen.

Die Leistungen beinhalten die Lieferung, Konfiguration, Inbetriebnahme und Dokumentation des kompletten Serversystems 24/7 bestehend aus industrietauglichem redundantem Linux-Serversystem, QNAP-NAS zur Datensicherung, USV sowie vollständiger 230-V-Stromversorgung.
Ebenso wird eine Weboberfläche  für den Wasserverband und die Anschlussnehmer installiert. Die Leistungen hierfür sind nachfolgend anzubieten.

Der Auftragnehmer übernimmt insbesondere:

Planung und Konzeption
ο  Erstellung eines Gesamtkonzepts für die Serverinfrastruktur (Hardware, Virtualisierung/Containerisierung, Speicher, Backup, Netzwerk- und Sicherheitsarchitektur).
ο  Auslegung der Lösung als redundante, hochverfügbare Infrastruktur (z. B. zwei physische Server mit Failover-/Cluster-Lösung oder vergleichbares Konzept), um den Ausfall eines Einzelkomponenten möglichst ohne Betriebsunterbrechung zu kompensieren.
ο  Abstimmung mit dem Auftraggeber über Einbindung in die bestehende IT-Umgebung (lokales Netzwerk, IP-Adresskonzept, Namenskonventionen, Benutzerverwaltung etc.).

Lieferung der Hardware und Systemkomponenten
ο  Lieferung der notwendigen Serverhardware (mindestens zwei physische Systeme oder gleichwertiges, hochverfügbares Design) einschließlich Massenspeicher, Arbeitsspeicher und Netzwerkanbindungen in ausreichender Dimensionierung für den geplanten Betrieb von Backend und Frontend sowie für künftige Erweiterungen.
ο  Lieferung ggf. benötigter Netzwerkkomponenten (z. B. Switches, Router, Firewall-Appliance), soweit nicht vom Auftraggeber beigestellt.
ο  Lieferung aller erforderlichen Lizenzen (Betriebssystem, ggf. Virtualisierungsplattform, Management- und Monitoringtools), soweit nicht gesondert durch den Auftraggeber bereitgestellt.

Anbindung an lokales Netzwerk und Internet
ο  Integration der Serverstruktur in das bestehende lokale Netzwerk (LAN) des Wasserverbands, einschließlich Konfiguration von VLANs, IP-Adressen und Routing gemäß dem abgestimmten Konzept.
ο  Einbindung in die vorhandene Internetanbindung mit Einrichtung der notwendigen Firewall-Regeln, Portfreigaben, ggf. Reverse-Proxy-/DMZ-Struktur zur sicheren Bereitstellung von Frontend-Diensten nach außen.
ο  Sicherstellung einer klaren Trennung zwischen interner Systemkommunikation und extern erreichbaren Diensten.

Installation von Backend- und Frontend-Umgebung
ο  Einrichtung der Serverbetriebssysteme und ggf. der Virtualisierungs-/Containerplattform (z. B. Hypervisor, Docker/Kubernetes oder vergleichbare Lösung).
ο  Bereitstellung der Laufzeitumgebung für das Applikations-Backend und -Frontend (z. B. Webserver, Application Server, Datenbankserver).
ο  Installation bzw. Unterstützung bei der Installation der vom Auftraggeber bereitgestellten Backend- und Frontend-Software.
ο  Einrichtung der notwendigen Dienste (z. B. HTTPS/SSL-Zertifikate, Benutzer- und Rollenverwaltung, Logging).

IT-Sicherheit und Datenschutz
ο  Konzeption und Einrichtung einer geeigneten Firewall-Lösung (Hardware oder virtuelle Appliance) einschließlich Regelwerk, Protokollierung und Administration.
ο  Umsetzung eines grundlegenden Sicherheitskonzepts (u. a. Härtung der Systeme, Deaktivierung nicht benötigter Dienste, sichere Authentifizierungsverfahren, Rollenkonzepte).
ο  Berücksichtigung aktueller Standards und Best Practices der IT-Sicherheit (z. B. BSI-Empfehlungen, gängige VDE/DIN-Regelwerke soweit anwendbar).
ο  Einrichtung eines Update- und Patchkonzepts (Betriebssysteme, Middleware, Sicherheitsupdates) sowie eines grundlegenden Backup- und Recoverykonzepts (Datensicherung und Wiederanlaufstrategie).

Redundanz, Verfügbarkeit und Monitoring
ο  Umsetzung der vereinbarten Redundanz- bzw. Clustermechanismen (z. B. automatisiertes Failover, redundante Netzteile und Netzpfade, RAID-Systeme).
ο  Einrichtung eines Systemmonitorings (CPU, RAM, Speicher, Netzwerk, Dienste) mit Alarmierung bei Störungen oder kritischen Zuständen.
ο  Durchführung von Funktionstests zur Überprüfung der Verfügbarkeit, Failover-Funktionen und Performance.

Dokumentation und Einweisung
ο  Erstellung einer vollständigen System- und Netzwerkinfrastrukturdokumentation, mindestens bestehend aus:
•  Hardware- und Komponentenübersicht
•  Netzwerkplan (Segmentierung, IP-Adressen, VLANs, Firewall-Regeln auf Übersichtslevel)
•  Beschreibung der Redundanz- und Backupkonzepte
•  Überblick über installierte Dienste, Applikationen und Zugriffsrechte
ο  Übergabe sämtlicher Zugangsdaten, Kennwörter (in sicherer Form) und Lizenzen, die für Betrieb und Wartung erforderlich sind.
ο  Einweisung des IT-Personals des Auftraggebers in Aufbau, Betrieb, Monitoring, Backup und grundlegende Administrationsaufgaben.

Besondere Anforderungen
•  Die Serverinfrastruktur ist so auszulegen, dass ein 24/7-Betrieb der Backend- und Frontend-Dienste mit hoher Verfügbarkeit möglich ist.
•  Sämtliche eingesetzten Komponenten sollen auf einen Dauerbetrieb ausgelegt sein und ausreichend Leistungsreserven für zukünftige Erweiterungen bieten.
•  Der Bieter hat in seinem Angebot das vorgeschlagene Architekturkonzept (Hardwareaufbau, Redundanz, Sicherheits- und Backupkonzept) nachvollziehbar zu beschreiben und die eingesetzten Komponenten zu benennen.

Die Softwarekosten für die ersten 5 Jahre ab dem Zeitpunkt der Abnahme sind einzurechnen!

**1.05.1 Firewall mit Standard Protection für das neue Serversystem**
Firewall mit Xstream Protection für das neue Serversystem

Speicher:  64 GB Datenspeicher
Ports:  7 x Diverse 1-GbE-Kupfer-Ports
  1 x COM (RJ45), 1x Micro-USB
Firewalldurchsatz:  12.500 MBit/s
IPsec VPN:  8.250 MBit/s
Bedrohungsschutz:  2.500 MBit/s
Xstream SSL/TLS:  800 MBit/s
Laufzeit:  5 Jahre

Leistungsstarke CPU mit dediziertem Xstream Flow-Prozessor zur Hardware-Beschleunigung.

Leistungsfähigkeit:
Die Firewall muss in der Lage sein, den gesamten Datenverkehr, einschließlich verschlüsselter HTTPS-Verbindungen (TLS Inspection), mit hoher Geschwindigkeit und minimaler Latenz zu prüfen (DPI-Engine).

Skalierbarkeit/Flexibilität:
Die Hardware-Appliance muss modular erweiterbar sein, um zukünftigen Anforderungen gerecht zu werden.

liefern, montieren einrichten und in Betrieb nehmen

Fabrikat: '....................................................'

Type:  '.....................................................'
Menge: 1,000 St

**1.05.2 industrietaugliches Serversystem zur Montage im 19”-Rack, Schaltschrank**
industrietaugliches redundantes Serversystem zur Montage im bestehenden 19”-Rack, Schaltschrank vor Ort.

Mindestanforderungen:

- Auslegung für 24/7-Dauerbetrieb
- x86_64-Architektur
- Mehrkern-CPU (Industrie- oder Serverklasse)
- Mindestens 32 GB RAM, erweiterbar auf ≥ 64 GB
- ECC-RAM
- Mindestens 2 × Gigabit-Ethernet
- Linux-kompatibel (Debian/Ubuntu LTS oder
  RHEL-kompatibel)
- Industrietaugliche Kühlung
- Dokumentierte Treiberunterstützung

liefern, montieren, einrichten bzw. installieren und in Betrieb nehmen

Fabrikat: '....................................................'

Type:  '.....................................................'
Menge: 2,000 St

**1.05.3 Installation und Grundkonfiguration eines Linux-Betriebssystems uaf dem redundanten**
Installation und Grundkonfiguration eines Linux-Betriebssystems uaf dem redundanten Serversystem.

Leistungsumfang:

Installation einer Linux-Distribution (Debian, Ubuntu LTS oder RHEL-kompatibel)
RAID-Integration
Netzwerkkonfiguration
Systemgrundhärtung
Dokumentation der Konfiguration
Menge: 1,000 psch

**1.05.4 NAS-Systems zur Datensicherung der redundanten Server.**
NAS-Systems zur Datensicherung der redundanten Server.

Mindestanforderungen:

- 24/7-Betrieb
- Mindestens 10 TB nutzbare Backup-Kapazität
- RAID-System (z. B. RAID 5 oder RAID 6)
- Hot-Swap-fähige Laufwerke
- Gigabit-Ethernet (mindestens 1 Port)

liefern, montieren, einrichten bzw. installieren und in Betrieb nehmen

Fabrikat: '....................................................'

Type:  '.....................................................'
Menge: 1,000 St

**1.05.5 Einrichten des o.g. NAS-Systems zur automatischen Datensicherung der redundanten Server**
Einrichten des o.g. NAS-Systems zur automatischen Datensicherung der redundanten Server auf das NAS-System.

Leistungsumfang:
- Zeitgesteuerte Backups
- Voll- und inkrementelle Sicherungen
- Nutzung von rsync, SSH/SFTP, NFS oder SMB
- Verschlüsselte Datenübertragung
- Protokollierung der Backup-Läufe
- Dokumentierter Restore-Prozess
Menge: 1,000 psch

**1.05.6 Unterbrechungsfreie Stromversorgung USV 2.000 VA für o.g. Server und NAS System.**
Unterbrechungsfreie Stromversorgung USV 2.000 VA für o.g. Server und NAS System.

Mindestanforderungen:

- Nennleistung: ca. 2000 VA / ≥ 1300 W
- Eingang / Ausgang: 230 V AC
- Reiner Sinus
- Überbrückungszeit: mindestens 10–15 Minuten
- USB- und/oder Netzwerkmanagement
- Automatischer Shutdown für Linux und QNAP
- Austauschbare Batterien
- Überspannungsschutz
- alle erforderliche Netz- und Anschlusskabel

liefern, montieren, einrichten bzw. installieren und in Betrieb nehmen

Fabrikat: '....................................................'

Type:  '.....................................................'
Menge: 1,000 St

**1.05.7 Einrichten des o.g. NAS-Systems zur automatischen Datensicherung der redundanten Server**
Inbetriebnahme des o.g. Gesamtsystems und Übergabe an den Auftraggeber für:

- redundantes Serversystem
- NAS-Laufwerk
- USV Anlage

Leistungsumfang:

- Funktionstest aller Komponenten
- Test Backup & Restore
- Test USV & Shutdown
- Übergabe einer technischen Dokumentation (Deutsch)
- IBS Protokoll
Menge: 1,000 psch

**1.05.8 Weboberfläche bzw. Verwaltungssoftware bestehend aus den Bereichen für den**
Weboberfläche bzw. Verwaltungssoftware bestehend aus den Zugangs- Bedienbereichen für den Wasserverband (Verwaltung) und die Mitglieder/ Anschlussnehmer

Die Web- bzw. Benutzeroberfläche ist intuitiv und benutzerfreundlich und webbasiert auszuführen. Die Daten der Entnahmestellen müssen live aktualisiert werden.

Ein responsives Design für unterschiedliche Endgerätetypen, wie Smartphone, Tablet und PC muss umgesetzt werden.

Das Bewässerungsbackend soll lokal beim Wasserverband gehostet werden. Es mus auf den Linuxservern lauffäghig sein.

Der Zugang der Weboberfläche muss aus dem öffentlichen Netz (Mitglieder) möglich sein. Der Ressourcenbedarf muss für die Anwendung angemessen ausfallen.

Die Bedienungsanleitung bzw. das Handbuch der Weboberfläche muss in der Weboberfläche integriert sein.

Bereich Wasserverband:
Dashboard mit Benutzerverwaltung für den WV Knoblauchsland bestehend aus folgenden Bereichen:

- Benutzer
- Geräte
- Zählertypen
- Zähler
- Zählerstände
- Gateways
- Kommunikationskanäle/ Alarmierung über
  SMS, E-Mail, Pusch-Nachrichten
- API-Schnittstelle an vorhandenes Abrechnungssystem
  des WV Knoblauchsland

•  Wasserlastverwaltung
•  Kartenansichten:
- Darstellung der Wassermengen
- Feldabdeckungskarte mit Empfangsqualität
- Standortkarte der Feldgeräte und Gateways
•  Benutzer verwalten und anlegen (Einladungsemail)
•  Geräte ins System hinzufügen und definieren ob HV oder UV,
  welcher Betrieb, ..  (Massenimport über CSV)
•  Status zu Geräten (FW-Version, Batteriefüllstand, lastUplink)
•  Zählertypen definieren mit zB maximaler zulässiger  Durchflussmenge
•  Zähler in System einfügen (Massenimport über CSV) und
  definieren welchem Betrieb zugehörig. Bei Impulszählern dem
  HV zuordnen
•  Zähler und Geräte können deaktiviert werden
•  Zählerstände anzeigen und hinzufügen: Tool um
  Wassermenge über Zeitbereich zu errechnen; Tool für Export
•  Gateways verwalten / hinzufügen / status
•  Alarmierung bei Gatewayausfall
•  Beliebiges REST SMS-Gateway konfigurieren
•  SMTP Server für Mail konfigurieren
•  Regionsparameter verwalten (z.B. Rohrfüllzeit)

Bereich Mitglieder/Anschlussnehmer:
Dashboard mit Benutzerverwaltung für die Mitglieder/ Anschlussnehmeren bestehend aus folgenden Bereichen:

- Übersicht
- Felder
- Karte (Landkarte)
- Bewässerungsaufträge
- Kulturen
- Ergeignisse

Feldstrukturen in der Oberfläche verwalten und anlegen
•  Erstellen von Bereichen auf landwirtschaftlichen Feldern
•  Zuordnen von Ventilen (HV und UV Clueys) zu Bereichen
•  Kulturen definieren, welche für Bewässerungsprofile den  Feldern zugeordnet werden können
•  Bewässerungsaufträge über die Benutzeroberfläche  verwalten
- Bewässerungsaufträge anlegen
- Bewässerungsaufträge mit manuellen Parametern
- Bewässerungsaufträge mit automatischer Mengenaufteilung  - Bewässerungsauftragserstellungstool, um Bewässerungen in  Listenform für viele Felder schnell und komfortabel erstellen
  zu können
- Ausstehende Bewässerungsaufträge anpassen/löschen
  können
- Alle Bewässerungsaufträge pausieren (Regen)
- Feedback zum aktuellen Bewässerungsstatus bei laufender
  Bewässerung (wie viel fließt bei welchem Ventil; welche
  Ventile vom Bereich sind geöffnet)
- Nach Bewässerungsauftrag: Status zur Bewässerung
  (Erfolg; Rohrbruch; Mindestbewässerungsmenge nicht
  erreicht); Zuordnung von Bewässerungsmengen zu Strängen
  und Bereich
- Frostberegnung
- Ansteuern und Integrieren von Brunnenpumpen in
  Bewässerungsablauf
•  Alarmierung über SMS bei Rohrbruch oder ausbleibendem
  Durchfluss über konfigurierbare Benachrichtigungsprofile
•  Pairing:
- Die Zuordnung der Ventile zu Bereichen muss manuell und
  auch lokal auf dem Feld vor Ort möglich sein!
- Dafür gibt es auf jeder Steuereinheit einen Pairkontakt, über
  welchen die HVs und UVs zueinander zugeordnet werden
•  Verbandskarte
- Einzeichnen der Felder und Bereiche für automatische
  Zuordnung beim Pairing über GPS
- Anzeigen aller Ventilpositionen
- Anzeigen von Gatewaypositionen
- Flurstücksgrenzen in Karte anzeigen
•  Ereignislog
•  Übersicht der Bewässerungsmengen, was in welchem
  Zeitraum wo bewässert wurde
•  Supportoption für Benutzer über Verband. Der Benutzer kann
  den Verband Remotezugriff auf seinen Account geben.
•  Sichere Benutzeroberfläche: JWT für sicheren Login
  zwei-Faktor-Authentisierung
•  App mit biometrischen Fingerabdruck für Login
•  Individuell anpassbare Oberfläche (Darkmode,
  Primärfarbakzente)
•  Unterstützung von mehreren Sprachen  (polnisch/englisch/deutsch)
•  Unteraccount je Betrieb für Hilfsarbeiter mit eingeschränkten  Funktionen
•  Betriebsübergreifende Parameter für allgemeingültige  maximale Öffnungszeit und Öffnungsmenge
•  Bedienungsanleitung der Weboberfläche
Menge: 1,000 psch

#### 1.06 Dienstleistungen und Sonstiges

**1.06.1 Baustelleneinrichtung**
Baustelleneinrichtung bestehend aus:

- Einrichten der Baustelle
- Bereitstellen und Räumen der Baustelle
- Abgeltung der Aufwendungen für das Aufstellen und Abbauen
  aller für die Montage benötigten Geräte
- Material und ggf. Bürocontainer
- Toiletten

In den Einheitspreis ist die Dauer der Maßnahme von ca. einem Jahr einzukalkulieren.
Menge: 1,000 psch

**1.06.2 Inbetriebnahme**
Inbetriebnahme

der gesamten gelieferten

- elektrotechnischen
- maschinentechnischen
- funktechnischen
- leittechnischen

Komponenten, Software bzw. Geräte.

Einweisung des Bedienpersonals,
einschl. mehrere Anreisen zur Baustelle

Es sind mindestens drei Inbetriebnahmen einzurechnen!
Menge: 1,000 psch

**1.06.3 Dokumentation**
Dokumentation

Erstellen der gesamten Dokumentation für den ausgeschrie- benen Lieferumfang.

Spätestens zur Inbetriebnahme sind folgende, verbindliche Unterlagen zur Genehmigung in 2-facher Ausfertigung vor- zulegen:

•  Aufstellungspläne und Einbauzeichnungen
•  Ergebnsisse der Funkausleuchtung Soll/Ist

Nach Fertigstellung der Anlage und vor Beantragung der Schlussabnahme sind folgende Unterlagen ebenfalls in 2-facher Ausfertigung an die Bauleitung zu übergeben:

•  Bestandspläne
•  Betriebsanleitungen aller eingebauten Geräte
•  Wartungsvorschriften
•  Ersatzteillisten
•  Konformitätserklärung der Wasserzähler

komplette Dokumentation
Menge: 1,000 psch

**1.06.4 Pflege- und Wartungsarbeiten**
Pflege- und Wartungsarbeiten

Nach VOB/B, § 13 Nr. 4 beträgt die Dauer für Mängelan- sprüche (Gewährleistung) bei Maschinen- und Elektrotechnik
2 Jahre.

Während der Dauer der Mängelansprüche (Gewährleistung) wird dem Auftragnehmer die Pflege- und Wartung für die tech- nische Ausrüstung übertragen. Dadurch verlängert sich die Dauer für Mängelansprüche auf 5 Jahre.

Durchführung der erforderlichen Pflege- und Wartungsarbeiten (mindestens einmal jährlich) für die elektrotechnische und maschinentechnische Ausrüstung bis zum Ablauf der Gewährleistungsfrist (bzw. Dauer der Mängelansprüche).

Inkl. 24/7 Support für die Dauer von 5 Jahren.

Der Auftragnehmer übernimmt für die Dauer von 5 Jahren folgende Leistungen:
Präventive Wartung
ο  Regelmäßige Überprüfung der Systemkomponenten (Server, Gateways, Funknetz, Steuereinheiten) gemäß einem vom Auftragnehmer zu erstellenden Wartungsplan (mindestens jährlich).
ο  Kontrolle von Logdateien, Systemzuständen, Speicherbelegung und Kommunikationsverbindungen.
ο  Funktionsprüfungen ausgewählter Mess- und Schaltpunkte (Stichproben, in Abstimmung mit dem Auftraggeber).
Korrektive Wartung / Störungsbeseitigung
ο  Annahme und Bearbeitung von Störungsmeldungen durch eine Support-Hotline bzw. ein Ticketsystem.
ο  Reaktionszeit (telefonisch/remote): innerhalb von
z. B. 8 Stunden an Werktagen (Mo–Fr, werktags), konkrete Zeiten vom Bieter im Angebot zu benennen.

Reaktionszeit vom Anbieter einzutragen'.............................'
ο  Fehlerklassifizierung (z. B. kritische Störung / nicht kritische Störung) und dazugehörige Ziel-Wiederherstellungszeiten (Response- und Restorezeiten sind im Angebot zu beschreiben).
ο  Remote-Fehleranalyse und -behebung, soweit möglich.
ο  Vor-Ort-Einsätze bei Hardwaredefekten oder gravierenden Störungen, sofern remote nicht lösbar (inkl. Anreise, Arbeitszeit, Standard-Ersatzteile; genaue Konditionen vom Bieter zu benennen).
Softwarepflege und Updates
ο  Einspielen sicherheitsrelevanter Patches (Betriebssysteme, Middleware, Plattformkomponenten) in Abstimmung mit dem Auftraggeber.
ο  Regelmäßige Updates von Firmware der Gateways und Feld-Steuereinheiten (inkl. Device-Management über Mioty/LoRaWAN/LTE CAT-M).
ο  Pflege und Weiterentwicklung der Schnittstelle zur übergeordneten Management- und Steuerungsplattform (MQTT/JSON) im Rahmen der Herstellerupdates.
Überwachung / Monitoring
ο  Einrichtung und Betrieb eines Systemmonitorings für die Kernkomponenten (Server, Gateways, zentrale Kommunikationsknoten).
ο  Überwachung von Verfügbarkeiten, Auslastungen, Speicher, Kommunikationsstatus.
ο  Benachrichtigung des Auftraggebers bei kritischen Zuständen und wiederkehrenden Störungen.
ο  Regelmäßige Kurzberichte (z. B. jährlich) über Störungsaufkommen, durchgeführte Wartungen und empfohlene Optimierungen.
Support / Anwenderunterstützung
ο  Ansprechpartner für den Auftraggeber und definierte Key-User bei fachlichen und technischen Fragen zur Plattform, den Steuereinheiten und der Datenanbindung.
ο  Unterstützung bei Konfigurationsanpassungen (z. B. Grenzwerte, Schaltstrategien, Geräte-Pairing), im vereinbarten Umfang.
ο  Bereitstellung einer Dokumentation der Support-Prozesse (Kontaktwege, Erreichbarkeiten, Eskalationsstufen).
Ersatzteile und Verfügbarkeit
ο  Sicherstellung der Verfügbarkeit gängiger Ersatzteile und Austauschgeräte für die Laufzeit von 5 Jahren.
ο  Benennung der wesentlichen Ersatzteile und typischer Lieferzeiten im Angebot.
Der Bieter hat in seinem Angebot ein Wartungs- und Supportkonzept vorzulegen (Abläufe, Reaktionszeiten, Servicezeiten, Monitoringkonzept).
Menge: 1,000 psch

**1.06.5 Schulung des Bedienungspersonals**
Schulung des Bedienungspersonals und der ca. 160 Stück Mitglieder/ Anschlussnehmer

Unterweisung der hydraulischen Grundlagen
•  Unterweisung in die Bedienung der Wasserzähler
•  Unterweisung in die Bedienung des Steuerventile
•  Unterweisung in die Bedienung der Fernsteuereinheit
•  Unterweisung in die Bedienung der Weboberfläche

Es ist eine umfassende Schulung der angeschlossenen landwirtschaftlichen Betriebe zur Nutzung des Systems zu erbringen. Ziel ist, dass jeder Betrieb das System eigenständig und sicher bedienen kann.

Zielgruppe
Betriebsleiter/-innen und/oder verantwortliche Personen der angeschlossenen Betriebe (ca. 160 Betriebe).
Mindestens eine geschulte Person pro Betrieb ist sicherzustellen.

Inhalte der Schulung
Grundlagen der Systemarchitektur (Feld-Steuereinheiten, Funknetz, Plattform).

Bedienung der Steuereinheit vor Ort:

- Lokale Ventilsteuerung
- Pairing- und Teaching-Funktionen
- Interpretation von akustischen Signalen und Statusanzeigen

Nutzung der übergeordneten Management- und Steuerungsplattform:

- Ansehen und Auswerten von Zählerständen und Durchflüssen
- Erkennen und Interpretieren von Alarmen
  (Grenzwertverletzungen, Störungen)
- Anpassung von Schaltzeitpunkten, Programmen und
  Parametern im zulässigen Rahmen
- Basisfehlerdiagnose und Vorgehen bei Störungen (z. B. wen  kontaktieren, welche Informationen bereitzustellen sind).
- Hinweise zur optimalen Nutzung für eine effiziente und
  ressourcenschonende Beregnung.

Form und Organisation der Schulung
Der Bieter schlägt ein Schulungskonzept vor, das sicherstellt, dass alle ca. 160 Betriebe geschult werden, z. B.

- Gruppenschulungen (Präsenzveranstaltungen) mit
  praxisnaher Demonstration, oder
- Kombination aus Präsenzschulungen und
  Online-Terminen/Webinaren, sofern vom Auftraggeber
  akzeptiert.

Schulungseinheiten sollen praxisnah sein, mit Vorführung der realen Geräte (Steuereinheit, Ventil, Plattform-Ansicht).
Je Betrieb ist eine Teilnahmebestätigung auszustellen (Name des/der Teilnehmenden, Betrieb, Datum).

Schulungsunterlagen
Bereitstellung verständlicher Schulungsunterlagen (z. B. Präsentation, Handouts, Kurzanleitungen, FAQ) in deutscher Sprache.
Übergabe der Unterlagen in digitaler Form (PDF) an den Auftraggeber; bei Präsenzschulungen zusätzlich als Ausdrucke.

Zeitliche Durchführung
Die Schulungen sind in Abstimmung mit dem Auftraggeber in einem definierten Zeitraum nach Inbetriebnahme des Systems durchzuführen (z. B. innerhalb der ersten Bewässerungssaison).
Der Bieter hat im Angebot ein grobes Schulungskonzept mit Anzahl der Termine, voraussichtlicher Dauer je Termin und maximaler Gruppengröße je Veranstaltung darzulegen.

Die Kosten für die Anreise, Spesen, Auslösung und die Unterbringung sind in die Position einzurechnen.
Menge: 1,000 psch

**1.06.6 Dokumentation und Berichtswesen**
Dokumentation und Berichtswesen

Im Rahmen des Unterhalts und der Schulungen sind folgende Unterlagen bereitzustellen:

- Wartungs- und Serviceprotokolle (mindestens jährlich)
- Übersicht über aufgetretene Störungen und deren
  Bearbeitung
- Liste der geschulten Betriebe/Personen mit Datum der
  Schulung
- Aktualisierte System- und Anwenderdokumentation bei
  wesentlichen Systemänderungen
Menge: 1,000 psch

#### 1.07 Dokumentation

*Hinweis: Programmausdruck*
Gerätebeschreibungen und Bedienungsanleitungen sind in 2facher Ausfertigung zu liefern.

Die Schaltplanerstellung ist mit dem Windows-CAD System EPLAN/ELCAD, aktuelle Version, wie beim AG vorhanden, nach DIN EN 61346 Teil 1 + 2 durchzuführen.
Die Abstimmung muss vorher mit dem Bauherren erfolgen.

Schaltpläne, Klemmenpläne ist in 2 Satz DIN A4 Papier und einmal elektronisch als Datenträger zu erstellen und zu liefern.

Dabei sind die Richtlinien und Bestimmungen des AG zwingend einzuhalten.

*Hinweis: Stromlaufpläne*
Διε Στρομλαυφπλäνε σινδ μιτ δεμ Ελεκτρο ΧΑΔ-Σψστεμ ΕΠΛΑΝ/ΕΛΧΑΔ μιτ δερ ακτυελλεν ςερσιον βζω. δεμ ακτυελλεν Στανδ βει Αυφτραγσαβωιχκλυνγ ζυ ερστελλεν.

Αβωειχηυνγεν βεζüγλιχη δεσ Δοκυμεντατιονσυμφανγεσ, δεσ Δατενφορματεσ οδερ δεσ Δατεντρäγερσ σινδ υνζυλäσσιγ. Διε Βεστιμμυνγεν δεσ ΑΓ σινδ βινδενδ.

Εσ ιστ εινε κομπλεττε Αρχηιvιερυνγ δεσ Προφεκτεσ ινκλυσιvε δερ vερωενδετεν Σψμβολε ζυ ερστελλεν.

Διε Δοκυμεντατιον ιστ ιν δευτσχηερ Σπραχηε ζυ ερστελλεν.
Ειν Παßωορτσχηυτζ δερ Σψμβολβιβλιοτηεκεν υνδ Προφεκτε ιστ υνζυλäσσιγ.

Διε Δατεν σινδ γρυνδσäτζλιχη αυφ Δατεντρäγερ ΧΔ-ΡΟΜ οδερ ΔςΔ ιν ρεvιδιερτερ Φορμ vορζυλεγεν.

Διε Αδερνφαρβεν σινδ γεμäß ΔΙΝ 47002 ζυ ερστελλεν.

Διε Δαρστελλυνγ ιν δεν Στρομλαυφπλäνεν μυσσ ειν φεηλερφρειεσ γενεριερεν υνδ ρεπροδυζιερεν vον Φολγεδοκυμεντεν ερμöγλιχηεν.

Σχηαλτζειχηεν μüσσεν δερ ΔΝ ΕΝ 60617 αλσ Σψμβολ
εντσπρεχηεν. Εινε Ζυσαμμενσετζυνγ αυσ γραπηισχηεν Σψμβολεν οδερ Βιλδδατειεν ιστ υνζυλäσσιγ.

Ιν Σψμβολεν δüρφεν κεινε Αυφρυφε vον λογισχηεν Σψμβολεν vερωενδετ ωερδεν (Σψμβολ ιν Σψμβολ) ιστ νιχητ ερλαυβτ. Αυσγενομμεν ηιερvον σινδ Φορμβλαττσψμβολε υνδ Συπερφενστερ.

Ναχη δερ Ενδρεvισιον υνδ Üβεργαβε δερ Ενδδοκυμεντατιον ωερδεν διε ΕΛΧΑΔ-Δατεν φüρ διε ωειτερε Νυτζυνγ ιν δερ Ινστανδηαλτυνγ, Βετριεβσφüηρυνγ υνδ Ματεριαλωιρτσχηαφτ σελεκτιερτ υνδ ωειτερvεραρβειτετ.

Ανγαβεν üβερ Φαβρικατ, Τψπε, Βεστελλνυμμερ, Εινστελλωερτε ετχ. σινδ εινζυπφλεγεν.

Διε Στρομλαυφπλäνε σινδ ιν αλλπολιγερ Δαρστελλυνγ ζυ ερστελλεν. Φρεμδανλαγεν, ωιε ζ.Β. Εινσπεισυνγεν, Σιγναλüβεργαβεν ωερδεν δυρχη εξτερνε Κοννεκτορεν δαργεστελλτ. Διε Δαρστελλυνγ υνδ Βεσχηριφτυνγ ιστ σο ζυ ωäηλεν, δασσ διε Γεγενζιελε ιμ Στρομλαυφπλαν δαργεστελλτ ωερδεν υνδ διε Ζιελβεζειχηνυνγεν δυρχη διε Αυσωερτυνγ ιν δεν Κλεμμενπλαν üβερνομμεν ωερδεν.

Ρεσερvεγερäτε υνδ Κλεμμεν σινδ ιμ Στρομλαυφπλαν γγφ. αυφ σεπαρατεν Βλäττερν δαρζυστελλεν.

Αλλε δυρχη Αυσωερτυνγεν ερστελλτε Δοκυμεντεντειλε μüσσεν δυρχη διεσε Αυσωερτυνγεν αυτοματισχη ρεπροδυζιερβαρ σειν. Μανυελλε Ειντραγυνγεν ιν Αυσωερτεβλäττερν σινδ υνζυλäσσιγ.

**1.07.1 Schaltschranklayout in EPLAN/ELCAD aktuelle Version inkl. aller erforderlichen**
Schaltschranklayout in EPLAN/ELCAD aktuelle Version
inkl. aller erforderlichen Planrevisionen
erstellen und liefern
Menge: 4,000 Seit

**1.07.2 Stromlaufpläne in EPLAN/ELCAD aktuelle Version inkl. aller erforderlichen**
Stromlaufpläne in EPLAN/ELCAD aktuelle Version
inkl. aller erforderlichen Planrevisionen
erstellen und liefern
Menge: 20,000 Seit

**1.07.3 Klemmen- und Kabelpläne in EPLAN/ELCAD aktuelle Version**
Klemmen- und Kabelpläne in EPLAN/ELCAD aktuelle Version inkl. aller erforderlichen Planrevisionen erstellen und liefern
Menge: 4,000 Seit

**1.07.4 Dokumentation auf Datenträger**
Folgende Dokumentationsunterlagen sind
nach den Richtlinien und Bestimmungen auf USB-Datenträger 3fach vorzulegen:

a.) alle obigen Unterlagen im PDF-Format mit verlinkten
  Bauteilen

b.) digitale Bilder des Schaltschrankaufbaus und der  Schaltschrankanordnung im JPG-Format

c.) Kabelliste aller Verbraucher mit Kabelbezeichnung,  -type im Excel-Format V- 2010

d.) Stückliste aller Schaltgeräte etc. im Excel-Format
  V- 2010
Menge: 1,000 psch

#### 1.08 Unvorhergesehenes und außervertagliche Leistungen

*Hinweis: Montage auf Rapport*
Montage auf Rapport

Evtl. unvorhergesehene Arbeiten nur auf besondere Anweisung der Bauleitung.

Für unvorhergesehene Arbeiten werden die nachfolgenden Regiearbeiten veranschlagt.

Ein Anspruch auf Durchführung dieser Leistungen besteht nicht.

Grundsätzlich werden Arbeiten, für die Einheitspreise aus den Vertragspreisen gleicher oder ähnlicher Positionen abgeleitet werden
können, nicht nach Stunden bzw. auf Nachweis verrechnet.

Nachweisarbeiten sind nur auf Anordnung der Bauleitung auszuführen,
wobei die  Tagesnachweise (Regie- und Stundenzettel) der Bauleitung
täglich vorzulegen sind.

Nur von der Bauleitung geprüfte und anerkannte Tagesnachweise werden
bei der Abrechnung berücksichtigt.

Die Tagesnachweise müssen beinhalten:

    - Name, Beruf und Lohngruppe des Monteurs
    - Anzahl der geleisteten Stunden
    - gelieferte und montierte Materialien
    - Beschreibung der ausgeführten Arbeiten
    - Datum und Unterschrift des AN

In den nachstehend aufgeführten Stunden- verrechnungssätzen müssen sämtliche Nebenkosten, wie Fahrt, Auslösung, Wagnis und Gewinn, lohnabhängige Nebenkosten, Geschäftsunkosten, Lohnfortzahlung im Krankheitsfall, Vermögensbildung etc. enthalten sein.

Zuschläge für Überstunden, Nachtarbeit, Samstag, Sonntag und Feiertag
sind in den Stundensätzen nicht enthalten.

Ferner sind in den Stundensätzen das Stellen und Vorhalten der erforderlichen Werkzeuge sowie anteilige Meister- und Montageleiterstunden enthalten.

Tariflohn, gültig ab:  '............................'

Werden in Verbindung mit den Regiearbeiten Kleinteile oder
Einzelgeräte benötigt, für die keine Preisvereinbarung besteht, werden diese zum Nettoeinkaufspreis des Unternehmens zzgl. einem Aufschlag von

  '...........................' %

abgerechnet.

Der Nettoeinkaufspreis ist vom AN nachzuweisen.

**1.08.1 Stunde für Azubi**
*** Bedarfsposition ohne GB
Stunde für Auszubildenen
Menge: 10,000 St

**1.08.2 Stunde für selbständigen Monteur**
Menge: 50,000 St

**1.08.3 Stunde für Ober- bzw. bauleitenden Monteur**
Menge: 50,000 St

**1.08.4 Stunden Softwaretechniker/-Ingenieur**
Menge: 20,000 St

**1.08.5 Fahrtspesen PkW**
*** Bedarfsposition ohne GB
Menge: 1,000 km

**1.08.6 Fahrtspesen LkW (B)**
*** Bedarfsposition ohne GB
Menge: 1,000 km

**1.08.7 zusätzliche Anreise zu Montageeinsätzen**
zusätzliche Anreise zu Montageeinsätzen

Zusätzliche Anreisekosten können nur geltend gemacht werden, wenn aufgrund unvorhergesehener und vom Auftragnehmer nicht zu verantwortender Ereignisse die
Montagearbeiten in Abstimmung mit der Bauleitung unterbrochen werden müssen und von der Bauleitung gegengezeichnet sind.

Montage durch:
  eigene Monteure '.....................' / Montagefirma '.....................'
  *) Zutreffendes ankreuzen

  Standort:  '.............................'
Entfernung Servicestandort
  zur Einbaustelle: (A)  '.............................'  km

Anreise von 2 Obermonteuren mit LKW),

Kosten je Anreise: Kges :
Kges =  2 x A (km) x B (€/km) +
  2 x [ A (km) / 50 (km/h) x 2 x C (€/Stunde) ]
Menge: 5,000 Anre

*Hinweis: Die nachfolgend aufgeführten Zuschläge kommen nur dann zur Verrechnung ...*
Die nachfolgend aufgeführten Zuschläge kommen nur dann zur Verrechnung, wenn Arbeiten außerhalb der normalen Arbeitszeit auszuführen sind.

Die Ausführung solcher Arbeiten hat nur nach Festlegung und Rücksprache mit dem AG zu erfolgen.

*Hinweis: Zuschläge für Mehrarbeit bis zu 10 Stunden in Prozent*
Zuschläge für Mehrarbeit bis zu 10 Stunden

in Prozent:  '....................' %

*Hinweis: Zuschläge für Mehrarbeit ab 10 Stunden in Prozent*
Zuschläge für Mehrarbeit ab 10 Stunden

in Prozent:  '....................' %

*Hinweis: Zuschläge für Nacht-, Sonn-, und Feiertagsarbeit in Prozent*
Zuschläge für Nacht-, Sonn-, und Feiertagsarbeit

in Prozent:  '....................' %

*Hinweis: Die einzelnen Arbeitszeiten sind nachfolgend anzugeben*
Die einzelnen Arbeitszeiten sind nachfolgend anzugeben:

  wöchentliche Arbeitszeit: '.........' Std.

tägliche Arbeitszeit:

  Montag:  von '......' Uhr bis '......' Uhr

  Dienstag:  von '......' Uhr bis '......' Uhr

  Mittwoch:  von '......' Uhr bis '......' Uhr

  Donnerstag:  von '......' Uhr bis '......' Uhr

  Freitag:  von '......' Uhr bis '......' Uhr

### LOS 2 Mitglieder/Anschlussnehmer - Unterventile

#### 2.01 Unterventile Mitglieder/ Anschlussnehmer

*Hinweis: Durch den Auftragnehmer sind die folgenden Materialien zu liefern und fachgerecht zu*
Durch den Auftragnehmer sind die folgenden Materialien zu liefern:

- Nenngröße DN40  - 2"
- Elektrische Steuerventile
- Original Perrot M-Teile (Es sind ausschließlich Original Perrot-Materialien zulässig!)
- Sämtliche erforderlichen Fittings und Dichtmaterialien
- Kabelanschlüsse der Steuerventile an das Steuergerät
- inkl. Steckverbinder M12 - 4 bzw. 8 polig

Die Leistungen umfassen Lieferung, Einbau, Eindichten, Anschluss an Zu- und Abgangsleitungen sowie den elektrischen Anschluss der o.g. Bauteile.

Es ist zu berücksichtigen, dass die Rechnungssstellung für den Titel 2 an bis zu 160 Verbandsmitglieder
erfolgen muss. Der Mehraufwand für die Vielzahl der Rechnungen ist in die Einheitspreise einzurechnen!

Die Lieferung erfolgt in Einzelabnahmen bzw. Einzelmengen.

Die Kosten hierfür sind in die nachfolgenden Positionen einzurechnen!

**2.01.1 Unterventil Ausführung als elektrisches Steuerventil gerade Bauform für vertikalen**
Unterventil Ausführung als elektrisches Steuerventil gerade Bauform für vertikalen Einbau/ Montage
ohne Durchflussmengenregulierung und ohne manuelle An-Auto-Aus Schaltung.

Nennweite:  DN50
Anschlüsse:  G2" Innengewinde
Druckstufe:  PN10/16
Bauform:  gerade Bauform
Baulänge:  170 mm
Steuerspannung:  9 - 20 V DC impulsgesteuert
Gehäuse:  glasfaserverstärktes Nylon
  PA6-30GF, UV beständig
Membrane und Dichtungen: NBR
Feder:  Edelstahl
Anschlussleitung:  Länge 1,5 m UV-beständig Anschluss:  M12 - Stecker 8-polig
Durchflussmenge:  1 – 45 m³/h  Betriebsdruck:  0,7 – 10 bar

liefern und einbauen, eindichten und mit der Abgangs- und Zugangsleitung verbinden, sowie die Kabel mittels Steckverbinder M12 an das Steuergerät montieren.

Fabrikat: '....................................................'

Type:'..........................................................'

liefern und montieren
Menge: 1000,000 St

**2.01.2 Unterventil Ausführung als elektrisches Steuerventil gerade Bauform für vertikalen**
*** Bedarfsposition ohne GB
Unterventil Ausführung als elektrisches Steuerventil gerade Bauform für vertikalen Einbau/ Montage
ohne Durchflussmengenregulierung und
mit manuelle An-Auto-Aus Schaltung.

Nennweite:  DN50
Anschlüsse:  G2" Innengewinde
Druckstufe:  PN10/16
Bauform:  gerade Bauform
Baulänge:  170 mm
Steuerspannung:  9 - 20 V DC impulsgesteuert
Gehäuse:  glasfaserverstärktes Nylon
  PA6-30GF, UV beständig
Membrane und Dichtungen: NBR
Feder:  Edelstahl
Anschlussleitung:  Länge 1,5 m UV-beständig Anschluss:  M12 - Stecker 8-polig
Durchflussmenge:  1 – 45 m³/h  Betriebsdruck:  0,7 – 10 bar

liefern und einbauen, eindichten und mit der Abgangs- und Zugangsleitung verbinden, sowie die Kabel mittels Steckverbinder M12 an das Steuergerät montieren.

Fabrikat: '....................................................'

Type:'..........................................................'

liefern und montieren
Menge: 1,000 St

**2.01.3 Unterventil Ausführung als elektrisches Steuerventil Winkelbauform für horiziontalen**
*** Bedarfsposition ohne GB
Unterventil Ausführung als elektrisches Steuerventil Winkelbauform für horiziontalen Einbau/ Montage
ohne Durchflussmengenregulierung und ohne manuelle An-Auto-Aus Schaltung.

Nennweite:  DN50
Anschlüsse:  G2" Innengewinde
Druckstufe:  PN10/16
Bauform:  gerade Bauform
Baulänge:  85 mm
Steuerspannung:  9 - 20 V DC impulsgesteuert
Gehäuse:  glasfaserverstärktes Nylon
  PA6-30GF, UV beständig
Membrane und Dichtungen: NBR
Feder:  Edelstahl
Anschlussleitung:  Länge 1,5 m UV-beständig Anschluss:  M12 - Stecker 8-polig
Durchflussmenge:  1 – 52 m³/h  Betriebsdruck:  0,7 – 10 bar

liefern und einbauen, eindichten und mit der Abgangs- und Zugangsleitung verbinden, sowie die Kabel mittels Steckverbinder M12 an das Steuergerät montieren.

Fabrikat: '....................................................'

Type:'..........................................................'

liefern und montieren
Menge: 1,000 St

**2.01.4 Unterventil Ausführung als elektrisches Steuerventil Winkelbauform für horiziontalen**
*** Bedarfsposition ohne GB
Unterventil Ausführung als elektrisches Steuerventil Winkelbauform für horiziontalen Einbau/ Montage
ohne Durchflussmengenregulierung und
mit manuelle An-Auto-Aus Schaltung.

Nennweite:  DN50
Anschlüsse:  G2" Innengewinde
Druckstufe:  PN10/16
Bauform:  gerade Bauform
Baulänge:  85 mm
Steuerspannung:  9 - 20 V DC impulsgesteuert
Gehäuse:  glasfaserverstärktes Nylon
  PA6-30GF, UV beständig
Membrane und Dichtungen: NBR
Feder:  Edelstahl
Anschlussleitung:  Länge 1,5 m UV-beständig Anschluss:  M12 - Stecker 8-polig
Durchflussmenge:  1 – 52 m³/h  Betriebsdruck:  0,7 – 10 bar

liefern und einbauen, eindichten und mit der Abgangs- und Zugangsleitung verbinden, sowie die Kabel mittels Steckverbinder M12 an das Steuergerät montieren.

Fabrikat: '....................................................'

Type:'..........................................................'

liefern und montieren
Menge: 1,000 St

**2.01.5 Original Schnellkupplungssystem Perrot (KMG) M-Teil mit Aussengewinde Art.Nr.**
Original Schnellkupplungssystem Perrot (KMG) Kardan M-Teil mit Aussengewinde Art.Nr. KF74290

Material:  verzinkter Stahl
Nennweite:  DN50
Anschlüsse:  G2" Aussengewinde
Druckstufe:  PN10
Temperaturbereich:  -20 ... + 70°C
Bauform:  gerade Bauform
Baulänge:  230 mm
Abwinkelung:  max. 15 °
M-Teil:  inkl. SBR-Dichtring, Shore 55-60

drucksicher und saugdicht auch bei verschmutzen Kuppungen,
leichte Kuppeln

Es sind ausschließlich maß- und passgenaue Original Perrot Kardankupplungen anzubieten, die den genannten Spezifikationen entsprechen.

liefern und einbauen, eindichten und mit der Abgangs- und Zugangsleitung verbinden.

Fabrikat: '....................................................'

Type:'..........................................................'

liefern und montieren
Menge: 1000,000 St

**2.01.6 Original Schnellkupplungssystem Perrot (KVG) Kardan V-Teil mit Aussengewinde Art.Nr.**
Original Schnellkupplungssystem Perrot (KVG) Kardan V-Teil mit Aussengewinde Art.Nr. KF74270

Material:  verzinkter Stahl
Nennweite:  DN50
Anschlüsse:  G2" Aussengewinde
Druckstufe:  PN10
Temperaturbereich:  -20 ... + 70°C
Bauform:  gerade Bauform
Baulänge:  120 mm
V-Teil:  inkl. SBR-Dichtring, Shore 55-60

durcksicher und saugdicht auch bei verschmutzen Kuppungen,
leichte Kuppeln

Es sind ausschließlich maß- und passgenaue Original Perrot Kardankupplungen anzubieten, die den genannten Spezifikationen entsprechen.

liefern und einbauen, eindichten und mit der Abgangs- und Zugangsleitung verbinden.

Fabrikat: '....................................................'

Type:'..........................................................'

liefern und montieren
Menge: 1000,000 St

#### 2.02 Fernsteuereinheit

*Hinweis: Nachfolgend ist die Lieferung von Steuereinheiten (Feld-Controllern) zur Fernsteuerung*
Nachfolgend ist die Lieferung von Steuereinheiten (Feld-Controllern) zur Fernsteuerung von Bewässerungsventilen anzubieten.

Die Geräte sind für den Einsatz im Feld (Außenbereich) vorzusehen und müssen eine drahtlose Anbindung an eine übergeordnete Management- und Steuerungsplattform ermöglichen.

Alle Geräte müssen UV-beständig sein!

Lieferumfang
Der Auftragnehmer liefert betriebsfertige Steuereinheiten, bestehend aus:
•  Feld-Steuergerät in robustem Außengehäuse
•  Integriertem Kommunikationsmodul (wechselbares Funkmodul)
•  Integrierter Energieversorgung (Solarmodul + Akku)
•  Integrierten Antennen (GNSS und Datenfunk)
•  Anschlüssen für Ventile
•  USB-Schnittstelle für Konfiguration und Laden
Die Geräte sind vollständig vormontiert, getestet und einsatzbereit zu liefern.

Kommunikations- und Systemanbindung
Die Steuereinheiten müssen folgende Kommunikationsanforderungen erfüllen:
•  Drahtlose Kommunikation mit übergeordneter Management- und Steuerungsplattform
•  Unterstützung der Funktechnologien:
    - Mioty
    - LoRaWAN
    - LTE CAT-M

•  Modulares Kommunikationskonzept:
Das interne Funk-Kommunikationsmodul muss austauschbar sein, so dass Geräte im Feld von einer auf eine andere Kommunikationstechnologie umrüstbar sind (z. B. Mioty → LoRaWAN oder LTE CAT-M).
•  Nachgewiesene, bidirektionale Interoperabilität:
    - mit Mioty-Gateways und Basisstationen/Service-Centern
    - mit LoRaWAN®-Gateways, Netzwerk- und Applikationsservern
  gemäß LoRaWAN-Spezifikation mindestens Version 1.0.3
    - über Mobilfunknetz (LTE CAT-M) zertifikatsbasiert mit
  MQTT-Brokern (z. B. AWS IoT Core, Azure IoT Hub, HiveMQ)
    - bei LTE CAT-M zusätzlich: Anbindung an einen
  (Open-Source-)Device-Management-Server für Firmware-,
  Konfigurations- und Zertifikats-Updates
•  Offenes, dokumentiertes Datenformat für den Datenaustausch mit der Plattform:
    - MQTT/JSON (vollständig spezifizierte Payload-Struktur)

Ventilsteuerung und Funktionen
Die Steuereinheiten müssen folgende Funktionen zur Ventilansteuerung bereitstellen:
•  Ansteuerung von bis zu zwei Bewässerungsventilen pro Gerät
•  Erkennung von offenen oder kurzgeschlossenen Steuerausgängen (Fehlerdiagnose)
•  Überwachung des Schaltvorgangs und Meldung der Ventilstellung an die Plattform
•  Ventilansteuerung:
    - lokal vor Ort (Bedienelemente, manuell)
    - automatisch (lokal nach Logik/Parametern)
    - per Downlink von der übergeordneten Plattform
•  Konfigurierbare Betriebsmodi:
    - Funktion „Hauptventil“: Ventilsteuerung mit Zählererfassung und
  Grenzwertüberwachung
    - Funktion „Unterventil“: nur Ventilsteuerung
    - Konfigurierbar sowohl lokal (USB) als auch per Funk-Downlink
•  Unterstützung von Pairing- und Steuerungsabläufen:
    - Pairing-Funktion zur Zuordnung von Haupt- und Unterventilen
    - Unterstützung des Teaching-Ablaufs zur Grenzwertkonfiguration
  Unterstützung des Steuerungsablaufs (Reihenfolge und Timing)
  gemäß Vorgaben der Plattform
•  Lokale akustische Signalisierung:
    - Signalisierung lokaler Bedienungen
    - Signalisierung der Pairing-Funktion

Zeitbasis, Lokalisierung und Ereigniserfassung
•  Integrierter GNSS-Empfänger:
    - Positionsbestimmung des Geräts im Feld
    - Übermittlung der GNSS-Position an die übergeordnete Plattform
•  Integrierte Echtzeituhr (RTC):
    - über Funkverbindung synchronisierte Uhrzeit
    - Zeitstempelung sämtlicher Messwerte und Ereignisse
    - Zeitstempel werden bei der Datenübertragung mit übertragen

Energieversorgung
•  Stromversorgung über:
    - Im Gehäuse integriertes Solarmodul
    - Integrierter Akku
•  Betriebsanforderungen:
    - Autonomie ≥ 10 Tage ohne Sonneneinstrahlung im Normbetrieb
    - Akku über USB-Schnittstelle von außen aufladbar
•  Monitoring:
    - Erfassung und Übermittlung des Ladezustands des Akkus an die
  übergeordnete Plattform

Schnittstellen, Bedienung und mechanische Anforderungen
Anschlüsse:
•  Anschlüsse für:
    - Bewässerungsventile (bis zu 2 Stück)
    - USB-Konfigurations- und Ladeschnittstelle
•  Verliersichere Anschlussabdeckungen für alle extern zugänglichen Ports

Bedienelemente:
•  Mindestens 3 Bedienelemente (Tasten) für:
    - lokale Ventilsteuerung
    - Pairing-Funktion
    - Wakeup-Funktion (Aufwecken aus Energiesparmodus)

Antennen:
•  Integrierte Antennen für:
    - GNSS
    - Datenfunk-Verbindung
•  Zusätzlicher interner SMA-Anschluss für die Datenfunk-Antenne

Gehäuse:
•  Dichtigkeit: mindestens IP67, inkl. aller Steckverbindungen
    - IP67 muss sowohl im offenen als auch im gesteckten Zustand der
  Steckverbindungen gewährleistet sein
•  UV-beständiges, schlagfestes Außengehäuse
•  Maximale Abmessungen: 190 × 130 × 70 mm (L×B×H)
•  Einsatz-Temperaturbereich: -20 °C bis +50 °C

Konfiguration, Updates und Sicherheit
•  Konfiguration der Geräte:
    - lokal über USB-Schnittstelle
    - Remote über Funkverbindung (Downlink)
•  Unterstützung von:
    - Firmware-Updates
    - Konfigurations-Updates
    - Zertifikats-Updates (insbesondere bei LTE CAT-M über
  angebundenen Device-Management-Server)
•  Kommunikation über Mobilfunk (LTE CAT-M) zertifikatsbasiert (TLS), Anbindung an MQTT-Broker (z. B. AWS IoT Core, Azure IoT Hub, HiveMQ).

Dokumentation und Nachweise
Der Auftragnehmer hat mit dem Angebot bzw. spätestens zur Lieferung bereitzustellen:

•  Technische Datenblätter der Steuereinheiten
•  Dokumentation der unterstützten Kommunikationsprofile (Mioty, LoRaWAN, LTE CAT-M)
•  Beschreibung des Datenmodells und der MQTT/JSON-Payload
•  Nachweise zur Interoperabilität mit den geforderten Systemen
  (z. B. Testberichte, Zertifikate, Referenzen)
•  Montage-, Anschluss- und Bedienungsanleitung
•  Beschreibung des Pairing-, Teaching- und Steuerungsablaufs

Der Bieter hat in seinem Angebot das vorgeschlagene Gerät (Hersteller, Typ, Varianten des Kommunikationsmoduls) eindeutig zu benennen und die Erfüllung sämtlicher oben genannten Anforderungen nachvollziehbar zu erklären.

**2.02.1 Fernsteuereinheit - Controller mit Solarpanel zur Fernsteuerung von Bewässerungsventilen**
Fernsteuereinheit - Controller mit Solarpanel zur Fernsteuerung
von Bewässerungsventilen mit folgenden Eigenschaften/ Funktionen:

Kommunikation und Anbindung an übergeordnete Management- und Steuerungsplattform mit drahtloser Kommunikation.

Die Funktechnologien Mioty- , LoRaWan und LTE CAT-M müssen unterstützt werden. Das interne Kommunikationsmodul muss austauschbar ein, so dass Geräte von der einen auf eine andere Kommunikationstechnologie umrüstbar sind.

Ansteuerung von bis zu zwei Bewässerungsventilen. Erkennung von offenen oder kurzgeschlossenen Steuerausgängen. Überwachung des Schaltvorgangs und Meldung der Ventilstellung. Ventilansteuerung vor Ort, manuell und automatisch und per Downlink von der übergeordneten Plattform.

Die Vorortbedienung der Ventile muss mit Hilfsmitteln berührungslos mit folgenden Bedinungen muss möglich sein:

- Ventil Ein/Öffnen
- Ventil Aus/Schließen
- Pairing des Ventils

Positionsbestimmung mittels integriertem GNSS-Empfänger und Übermittlung der Position zur übergeordneten Plattform.

Integrierte über Funk-Verbindung synchronisierte Echtzeituhr für die Zeitstempelung der Messwerte und Ereignisse für die Übertragung.

Funktion:
Unterventil (nur Ventilsteuerung) konfigurierbar (lokal und per downlink).

Gehäuse:  UV-beständig
Stromversorgung:  Solarmodul integriert
Spannungsversorgung:  Lithiumbatterie integriert
Echtzeituhr:  integrierte über Funkverbindung synchronisiert
Anschlüsse:  Ventil (M12)
  USB-/Ladeschnittstelle
Umgebungstemperatur:  -20°C ...+ 50°C
Schutzart:  IP67
Anwendung:  Außenbereich
Funksystem:  Mioty, LoRaWan
Kommunikationsmodul:  muss austauschbar
  bzw. auf andere
  Kommunikationstechnologie
  umrüstbar sein
Schnittstelle:  M-Bus
Anschluss:  M12 - Buchsen (IP67)

Lokale akustische Signalisierung von lokaler Bedienung und Pairing-Funktion
Konfiguration der Geräte lokal über USB-Schnittstelle (M12) und über Funk-Verbindung.
Integrierte Antennen für GNSS und Datenfunkverbindung. Interner SMA-Anschluss für die Datenfunk-Antenne. Nachgewiesene Interoperabilität und bidirektionale Kommunikation:

- mit Mioty-Gateways und Basisstationen/
  Service-Centern
- LoRaWan® - Gateways, Netzwerk- und
  Applikationservern gemäss LoRaWan-Spezifikation min.  1.0.3
- über Mobilfunknetz Zertifikate basiert mit
  MQTT-Brokern wie z.B. AWS IoT Core, Azure Iot Hub,
  HiveMQ
- bei LTE CAT-M Kommunikation zusätzliche Anbindung
  an (open source) Device-Management-Server für
  Firmware-, Konfigurations- und Zertifikate-Updates.

Offenes dokumentiertes Datenformat für den Datenaustausch mit der Plattform ( MQTT/JSON)

Eine detaillierte Beschreibung des Konfigurations- (Pairen, Ventil- Schaltübe wachung) und Steuerungsablaufs zwischen den Geräten und Plattform, sowie des User-Interfaces ist bereits mit dem Angebot vorzulegen.

liefern und betriebsfertig am Mast Nennweite DN25 -1" montieren

Fabrikat: '....................................................'

Type:'..........................................................'
Menge: 1000,000 St

**2.02.2 Softwarekosten zu o.g. Controller für einen Zeitraum von 5 Jahren.**
Menge: 1000,000 St

**2.02.3 Rohrpfosten mit Erdanker und Montageeinheit aus Alu,**
Rohrpfosten mit Erdanker und Montageeinheit aus Alu, feuerverziktem Stahl oder Edelstahl Wst.Nr. 1.4571 zur Befestigung der Fernsteuereinheit bestehend aus:

- Rohrpfosten mit UV-beständiger Kunststoffkappe
- Montageplatte zur Aufnahme der o.g. Fernsteuereinheit
- Materialstärke min. 2 mm
- einschl. 2 Befestigungsschellen zur Montage am Rohrpfosten
- Bohrungen mit M-Gewinde
- Satz Schraubverbindung

liefern und montieren
Menge: 1000,000 St

USt %: 19,00
